# Gestaltung generationsübergreifender Begegnungsplatz, 261016
Angebotsaufforderung (GAEB DA XML 3.2, DA83)
Projekt: 23.20
Währung: EUR
Auftraggeber: Stadt Wirges, Bahnhofstraße 10 in 56422
Ausführungsort: Gestaltung eines generationsübergreifend
Erstellt mit: BUILDUP, BUILDUP v31.0.0.0, 16.10.2026

## 000 Gestaltung generationsübergreifender Begegnungsplatz, 261016

*Hinweis*
HINWEISE

1. Baustellenbeschreibung

Die Stadt Wirges plant einen integrativen und multifunktionalen Sport- und Begegnungsraum, welcher sich im direkten Umfeld des Bürgerhauses am Montchaninplatz, der weiterführenden Schulen und der Sportanlagen befindet. Dieser wurde im Zuge einer Zukunftswerkstatt im Jahr 2021 sowie einer Umfrage aus dem Jahr 2022 insbesondere von den jugendlichen Gemeindemitgliedern gewünscht und soll im Rahmen des Stadtentwicklungskozept "Wirges 2023" umgesetzt werden. Ziel ist es neben einem zentralen, bewegungsfördernden Treffpunkt mit multifunktionaler Nutzung für altersunabhänigige Gruppen und einzelnen Bürger*innen auch einen befestigten Bereich für Veranstaltungen und Versammlungen zu schaffen, welcher ggf. als Notfallplatz der Stadt fungieren kann.

Die Gesamtfläche des Plangebietes beläuft sich auf ca. 6.900 m² und ist über die Straße "Montchaninplatz" andienbar. Das Areal ist durch Poller verkehrsfrei abgeriegelt und umfasst eine asphaltierte Skateanlage mit sieben bestehenden Elementen, die insbesondere Kinder und Jugendliche ansprechen, sowie eine befestigte Schotterfläche, welche als Versammlungs- und Stellplatzraum genutzt wird. Die befestigten Flächen werden von einer asphaltierten Umfahrt eingerahmt. Ein mit Bäumen bepflanztes Rondell am nördlichen Ende der Anlage lenkt den Verkehr, welcher aufgrund der Anlieferung des Bürgerhauses, der Grillhütte und der Sportplätze gegeben ist. Nach Süden verbindet ein asphaltierter Fuß- und Radweg diesen Bereich mit dem Straßen- und Radverkehrsnetz der Verbandsgemeinde. Eine Eingrünung in Form von Bäumen mit Heckenstrukturen umfasst den Bereich und grenzt ihn so vom Verkehrsraum sowie den umliegenden Sportflächen ab.

Im Zuge der Planungsmaßnahme wird die Skateanlage um ca. 300 m² Fläche und drei weiteren Skateelementen erweitert. Seitlich davon ist eine (erweiterbare) Fläche mit einzelnen Calisthenics-Elementen vorgesehen, die das individuelle Outdoor-Training ergänzen. Daran schließt ein Multifunktions-Kleinspielfeld (13 x 20 Meter) an, welches für verschiedene Sportarten wie Soccer oder Basketball genutzt werden kann. Die Oberflächengestaltung erfolgt mittels eines Kunststoffbelags. Durch die Installation von Fahrradstellplätze sowie Vorrichtungen für E-Ladesäulen soll der Ausbau der erneuerbaren Energien und dessen Nutzung, aber auch die Nutzung von alternativen Fortbewegungsmitteln gefördert werden. Die bestehende Schotterfläche, welche südlich davon angrenzt, bleibt mit etwa 1.250 m² Fläche weiterhin für Veranstaltungen und Versammlungen bestehen und ist an verschiedenen Stellen zu überarbeiten. Dies gilt ebenfalls für die am Rand befindlichen Stellplatzflächen. Neben dem Sportangebot wird das gesamte Planungsgebiet freiraumplanerisch aufgewertet, indem unter dem nördlich liegenden Baumrondell eine „Chillarea“ mit einem Unterstand, welcher als zentraler Treffpunkt und Wetterschutz fungiert, realisiert werden soll.

Zudem werden die einzelnen Sportstätten durch bepflanzte Grünstreifen mit Rasenansaat voneinander funktional und räumlich abgegrenzt. Durch dort geplante Baumpflanzungen heimischer Arten und den daran angeordneten Sitzmöglichkeiten werden die Bereiche beschattet, was besonders in den Sommermonaten attraktive Aufenthaltsbereiche schafft. Rund um den bereits zuletzt fertiggestellten Pumptrack sind zudem zwei schattenspendende Bäume zu pflanzen.

Die umliegenden Bestandsflächen (Vegetationsflächen, Wegeflächen, Bordeinfassungen, Rinnen sowie Entwässerungseinrichtungen) sind durch geeignete Maßnahmen gegen Beschädigungen und Verschmutzung zu schützen (Stahlplatten, Baggermatratzen, Kunststoff-Bodenschutzplatten). Die hierfür evtl. entstehenden Kosten sind in den Einheitspreis einzukalkulieren! Die dem Baugrundstück angrenzenden öffentlichen Flächen, Gehwege, müssen ständig freigehalten werden. Lagerflächen stehen direkt an dem Baugrundstück im Einvernehmen mit dem AG zur Verfügung.

2. Baustellenabwicklung/ Baustellenverordnung

2.1 Baustellenabwicklung
Die Arbeiten sollen einzügig ausgeführt werden, nach Abstimmung mit dem AG begonnen und kurzfristig fertiggestellt werden.
Lagerflächen und Zufahrten sind gemeinsam mit der Bauleitung festzulegen.
Die Ausführung der Arbeiten erfolgt im Freien.
Der AN hat sich vor Ausführung der Arbeiten über die Lage von Leitungen, Kabeln, Dränen, Kanälen u. ä. beim AG bzw. den zuständigen Trägern, anhand der Bestandspläne, zu unterrichten. Bei Schäden an Bäumen, Pflanzenbeständen und Vegetationsflächen muss der AN Schadenersatz leisten, soweit er den Schaden zu vertreten hat. Bewertungsmethode: Wertermittlung nach Koch.
Nach Auftragsvergabe stellt die beauftragte Firma in Abstimmung mit der Bauleitung einen Feinterminplan auf.
Alle sich aus den genannten Punkten ergebenden Erschwernisse sind in die Einheitspreise einzukalkulieren. Eigenes Restmaterial, Verschnitt, Bruch, Verpackungsmaterial und dergleichen ist vom Auftragnehmer kostenlos zu beseitigen. Die einschlägigen Vorschriften über die Entsorgung von Sonderabfall sind zu beachten.
Die Mengenermittlung der Bodenbewegungen geschieht nach Aufmaß an der Entnahmestelle. Die Mengenermittlung der Leistungen geschieht nach Aufmaß bzw. Lieferschein. Die Mengenermittlung der Schüttgüter geschieht nach Lieferschein.
Der AN hat für die Betreuung der Baustelle einen qualifizierten Bauleiter und Bauführer zu benennen. Diese sind, ohne zwingenden Grund und ohne Abstimmung mit der Bauleitung, während der gesamten Bauzeit nicht auszutauschen. Der Bauführer erstellt ein Bautagebuch in das täglich das eingesetzte Personal, die Maschinen, sowie Angaben zur Witterung, zur Materiallieferung und zu den ausgeführten Arbeiten einzutragen sind. Das Bautagebuch ist laufend der Bauleitung  zur Abzeichnung vorzulegen. Für jeden Arbeitstag ist ein separater Bericht zu erstellen.
Stoffe und Bauteile für sämtliche Teilleistungen (Positionen) des Leistungsverzeichnisses müssen neuwertig sein. Es dürfen nur bauaufsichtlich zugelassene Materialien, auf der Grundlage des heutigen Wissensstandes giftfreie Stoffe und nach dem Stand der Technik und dem heutigen Wissenstand umweltverträgliche Materialien, eingesetzt werden.
Vor Beginn der Baustelleneinrichtung hat der AN, auf Verlangen des AG, einen Baustelleneinrichtungsplan vorzulegen.
Alle zu entsorgenden Massen sind einer öffentlich zugelassenen Deponie zuzuführen. Die Deponiegebühren übernimmt der AN. Bei Entsorgung über eine andere öffentlich zugelassene Abfallbeseitigungsanlage werden, nach Vorlage der Originalwiegescheine, die nachgewiesenen Kosten, maximal jedoch in der Höhe wie sie bei der Beseitigung über vorgenannten Betrieb dem AG entstehen würden, übernommen.Der AN hat immer die Entsorgungsstelle/ Deponie anzugeben und die geordnete Entsorgung nachzuweisen.

2.2 Arbeitszeiten
Arbeitszeiten sind an Werktagen, Montag bis Samstag, zwischen 7:00 und 20:00 Uhr.
Soweit behördliche Ausnahmegenehmigungen eingeholt werden, hat der Auftragnehmer diese dem Bauherrn vorzulegen.

2.3 Maschinen und Geräte
Für die Ausführung der Arbeiten sind Maschinen und Geräte zu verwenden, die dem Stand der Technik sowie der Richtlinie 89/392 EWG entsprechen, nach § 39 der VBG 1 geprüft sind und die gemäß den einschlägigen Vorschriften die Lärm- und Erschütterungsbelästigungen der Anlieger auf ein Minimum reduzieren.
Für den Arbeitslärm gilt die allgemeine Verwaltungsvorschrift zum Schutz gegen Baulärm (19. August 1970, Beil. zum BAnz Nr.160). Darin sind die Immisionsrichtwerte für das Bauvorhaben wie folgt festgelegt:
tags: <= 55 dB(A)
nachts: <= 40 dB(A)

Die Baustelle befindet sich mitten in der Ortschaft zwischen enger Wohnbebauung. Als Tageszeit gilt gemäß o.g. Richtlinie die Zeit zwischen 7:00 bis 20:00 Uhr. Es muss erschütterungsarm nach DIN 4150 gearbeitet werden.
Sämtliche Arbeiten müssen staubarm ausgeführt werden, zulässige Feinstaubkonzentration max. 6 g/cbm.
Es ist zu prüfen, ob die Wegflächen angrenzend an das Baustellenareal für das Befahren mit schwerem Baustellengerät einen ausreichenden Unterbau aufweisen. Insbesondere im Hinblick auf die eventuell im Wegebereich verlegten Leitungen und Kanäle muss die Fläche ggf. vor eventuellem Be- und Überfahren durch geeignete lastverteilende Maßnahmen wie Stahlplatten o.ä. gesichert werden.
Durch Verbrennungsmotoren angetriebene Maschinen sind so aufzustellen, dass die Fassade nicht verschmutzt wird.
Die Lage der Leitungen und Kanäle sollte vor Baubeginn nochmals vom AN eigenverantwortlich geprüft werden.
Die sich hieraus ergebenen Mehraufwendungen sind in die Einheitspreise einzukalkulieren.
Das Einrichten von Wohnunterkünften für Arbeitskräfte des AN auf der Baustelle ist grundsätzlich nicht gestattet. Ausnahmen in begründeten Fällen bedürfen der vorherigen schriftlichen Genehmigung des AG.

3. Einmessung u. Maßangaben
Die Arbeiten sind genau nach den Plänen und den Detailzeichnungen auszuführen. Das Einmessen und das Antragen der Höhen muss durch geeignetes Fachpersonal erfolgen, das auf Verlangen der Bauleitung jederzeit Kontrollmessungen durchführt.
Die Ausführungspläne und das LV entbinden den AN nicht von der Verpflichtung, vor der Ausführung sämtliche Maße genau und verantwortlich zu überprüfen.
Maßdifferenzen zwischen der Planung und der Örtlichkeit sind mit der Bauleitung sofort und vor der Ausführung schriftlich zu klären.
Flächen und Längen werden, sofern bei den einzelnen Leistungen nicht anderes vorgeschrieben, durch Aufmaß in der Abwicklung ermittelt.

### 1 LOS 1 - LANDSCHAFTSBAUARBEITEN

#### 1.1 Generationenplatz

##### 1.1.1 Vorarbeiten

**1.1.1.10 Baustelleneinrichtung,- räumung**
Katalog-Nr. 005.001.0030
Baustelle einrichten und nach Beendigung wieder räumen.
Geräte, Werkzeuge und sonstige Betriebsmittel, die zur vertragsgemäßen Ausführung der Bauleistungen erforderlich sind, auf die Baustelle bringen, bereitstellen und - soweit der Geräteeinsatz nicht gesondert vergütet wird - betriebsfertig aufstellen einschl. der dafür notwendigen Arbeiten. Die erforderlichen festen Anlagen herstellen. Baubüros, Unterkünfte, Werkstätten, Lagerschuppen und dgl., soweit erforderlich, antransportieren, aufbauen und einrichten. Strom-, Wasser-, Fernsprechanschluss sowie Entsorgungseinrichtungen und dgl. für die Baustelle, soweit erforderlich, herstellen. Bei Bedarf Lagerplätze einschließlich Zwischenlager für Boden/ Aushub, sonstige Platzbefestigungen und Wege im Baustellenbereich anlegen. Oberbodenarbeiten  einschl. Beseitigen von Aufwuchs für die Baustelleneinrichtung, soweit erforderlich, ausführen. Flächen beschaffen, sofern die vom AG zur Verfügung gestellten nicht ausreichen. Kosten für Vorhalten, Unterhalten und Betreiben der Geräte, Anlagen und Einrichtungen einschl. Mieten, Pacht, Gebühren und dgl. werden nicht mit dieser Pauschale, sondern mit den Einheitspreisen der betreffenden Teilleistungen vergütet. Soweit nicht für bestimmte Leistungen für das Einrichten der Baustelle gesonderte Positionen im Leistungsverzeichnis enthalten sind, gilt die Pauschale für alle Leistungen dieses Abschnittes des Leistungsverzeichnisses.
Einschließlich täglicher Reinigung verschmutzter öffentlicher Verkehrsflächen.

Auszahlung:
- 50 % werden nach Fertigstellung der Baustelleneinrichtung vergütet bei der 1. Abschlagsrechnung
- 50% bei der Schlußrechnung nach dem Abräumen.
Menge: 1,000 St

**1.1.1.20 Tragschichtmaterial aufnehmen, lagern**
Tragschichtmaterial bis zu einer Stärke von max. 50 cm aufnehmen, und zum späteren Wiedereinbau seitlich der Baustelle in Mieten lagern.
Transportweg: ca. 150 m
Menge: 110,000 m³

**1.1.1.30 Verunreinigtes Tragschichtmaterial aufnehmen, abfahren**
Verunreinigtes Tragschichtmaterial bis zu einer Stärke von max. 50 cm aufnehmen und zur zugelassenen Deponie abfahren. Einschließlich Deponiegebühren. Abrechnung nach Abtragsmassen gemäß Nivellemen + Wiegenschein.

Es handelt sich um Auffüllungsmaterial in Form von oberflächennah grobkörnigen und mitteldichten Kies (Homogenbereich Ia) und darunter liegendem, feinkörnigem und verdichtetem Kies (Homogenbereich Ib). Dieser unterliegt der Klassifizierung BM-F3 aufgrund der Stoffe PAK16 und Benzo(a)pyren.

Abfallschlüssel 17 05 03 (Abfallverzeichnisverordnung AVV) Boden und Steine, gemäß Zuordnung Z 2 uneingeschränkter Einbau, der stofflichen Verwertung zuführen.
Menge: 130,000 t

**1.1.1.40 Tragschicht aufbrechen, planieren, verdichten**
Vorhandene Tragschicht der Festplatzfläche bei einem Auf- und Abtrag von +/- 10 cm zur besseren Verzahnung mit dem aufzubringenden Tragschichtmaterial mit Heckaufreiser der Planierraupe oder geeigneter Fräse aufbrechen. Platzflächen entsprechend der späteren Höhenverhältnisse zur Aufnahme der Tragschicht planieren (Planum des neuen Sohlniveaus nach erfolgter Verdichtung herstellen) und verdichten.

- Verdichtungsgrad: mind. 97 % DPr
- Verformungsmodul: Ev2 mind. 45 MN/mm², Ev2 : Ev1 max. 2,5
Menge: 435,000 m²

**1.1.1.50 Rundbordsteine (Einzellänge) ausbauen, entsorgen**
Katalog-Nr. 003.002.0140
Defekte Rundbordsteine in Einzellängen aus Beton

Breite:  120 bis 150 mm
Höhe:  150 bis 200 mm

in Beton versetzt mit Rückenstütze als Rundbord in Einzellängen (zw. 1,0 bis 2,0 m), Dicke des Fundamentes bis 15 cm, einschl. Bettung lösen, laden und einer öffentlich zugelassenen Deponie zuführen.
Abfallschlüssel 17 01 01 Beton (Abfallverzeichnisverordnung AVV). Die Deponiegebühren übernimmt der AN. Der AN hat die Entsorgungsstelle/ Deponie anzugeben und die geordnete Entsorgung nachzuweisen.
Menge: 5,000 m

**1.1.1.60 Rinnenpflaster (Teilstücke) ausbauen, entsorgen**
Katalog-Nr. 003.002.0140
Defekte Rinnenpflastersteine in Beton versetzt mit Rückenstütze vor Rundbord, Dicke des Fundamentes bis 15 cm, einschl. Bettung in Teilstücken (zwischen 0,5 - 2,0 m) lösen, laden und einer öffentlich zugelassenen Deponie zuführen.
Abfallschlüssel 17 01 01 Beton (Abfallverzeichnisverordnung AVV). Die Deponiegebühren übernimmt der AN. Der AN hat die Entsorgungsstelle/ Deponie anzugeben und die geordnete Entsorgung nachzuweisen.

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Menge: 5,000 m

**1.1.1.70 Skate-Element "quarterpipe" versetzen**
Vorhandenes Skate-Element "quarterpipe" (auf vorh., bituminöser Decke verschraubt) ausbauen, bauseits lagern und auf neue Positionen gem. Plan und Herstellerangaben fachgerecht einbauen.
Transportweg: ca. 100 m.

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Menge: 1,000 St

##### 1.1.2 Geländebearbeitung

**1.1.2.20 Erdmassen ausbauen, entsorgen**
Katalog-Nr. 005.004.0060
Erdmassen lösen, laden und einer öffentlich zugelassenen Deponie zuführen.

Boden, Homogenbereich: 1b, Abfallschlüssel 17 05 03 (Abfallverzeichnisverordnung AVV) Boden und Steine, gemäß Zuordnung Z 2 uneingeschränkter Einbau, der stofflichen Verwertung zuführen.
Die Gebühren der Verwertung übernimmt der AN. Der AN hat die Verwertungsstelle anzugeben. Boden transportieren zur Verwertungsanlage.
Abgerechnet wird nach Wiegekarte.
Auskofferungsarbeiten sind massenmäßig entsprechend der Einbaustärken der Beläge und des Oberbodens in dieser Position enthalten!
Mengennachweis erfolgt über Lieferscheine und Gegenrechnung über die Höhenprofile.
Menge: 100,000 t

##### 1.1.3 Befestigte Flächen

**1.1.3.10 Feinplanum**
Katalog-Nr. 005.010.0030
Feinplanum im Auf- und Abtrag gem. ZTVE StB, mit unterschiedlichem Quergefälle lt. Plan in einer Genauigkeit von +/- 1 cm herstellen. Flächen mittels Vibrationsplatte oder statischer Walze verdichten. Verformungsmodul EV2 mind. 45 MN/m². Verdichtungsgrad bei nicht bindigen Böden mind. DPr 100%, bei bindigen Böden 97 %. In Teilbereichen muss Handarbeit einkalkuliert werden.
Menge: 450,000 m²

**1.1.3.20 Mineralgemisch Ergänzung aus vorh. Material**
Katalog-Nr. 005.010.0280
Vorhandenes Tragschichtmaterial als Tragschicht für die Gehwege einbauen und verdichten, Verdichtungsgrad DPr 103 %, Verformungsmodul EV 2 mind. 120 MN/m², Abrechnung nach Lieferschein und Aufmaß, Einbaudicke gesamt in verdichtetem Zustand: mind. 30 cm.
Menge: 120,000 t

**1.1.3.30 Mineralgemisch Ergänzung aus vorh. Material**
Katalog-Nr. 005.010.0280
Vorhandenes Tragschichtmaterial als Tragschicht-Ergänzung für die befahrbare Flächen einbauen und verdichten, Verdichtungsgrad DPr 103 %, Verformungsmodul EV 2 mind. 120 MN/m², Abrechnung nach Lieferschein und Aufmaß, Einbaudicke (gesamt) in verdichtetem Zustand: mind. ca. 40 cm.
Menge: 65,000 t

**1.1.3.40 Mineralgemisch 0/32**
Katalog-Nr. 005.010.0280
Mineralgemisch 0/32 mm als Tragschicht-Ergänzung für die Wege und die befahrbaren Flächen liefern, einbauen und verdichten, Verdichtungsgrad DPr 103 %, Verformungsmodul EV 2 mind. 120 MN/m², Abrechnung nach Lieferschein und Aufmaß.
Menge: 35,000 t

**1.1.3.50 Lastplattendruckversuche**
Lastplattendruckversuche nach Aufforderung durch die Vertretung des AG gem. DIN 18134 durchführen.
Ausführung durch ein zugelassenes Institut für Bodenmechanik. Stellung eines Gegengewichtes, (LKW oder ähnliches) einschließlich der Bedienung zur Ausführung der Lastplattendruckversuche. Die Prüfungen werden, zur Kontrolle der Tragfähigkeit des Unterbaus, durch einen vom Unternehmer zu beauftragenden Sachverständigen, in Anwesendheit eines Vertreters des AG durchgeführt. Sie stellen die Entscheidungsgrundlage zur Verdickung des Unterbaues dar. Weitere Druckversuche werden auch auf der Tragschicht durchgeführt. Einschließlich aller Nebenleistungen (wie Vorbereiten der Prüfpunkte). Prüfzeugnisse sind 2-fach vorzulegen.
Menge: 1,000 St

**1.1.3.60 Tiefbordsteine 8/30**
Katalog-Nr. 005.010.0770
Tiefbordsteine 8/30 cm, in 15 cm Beton C 12/15 X0 versetzen, einschl. rückwärtigem Betonkeil 10 cm stark, Oberkante abgeschrägt + 15 cm unter Oberkante abschließend. Einschließlich aller Zulieferungen und Schneiden der notwendigen Passstücke mit Diamantblatt.
Menge: 245,000 m

**1.1.3.70 Beton-Rundbordsteine R 5/15/22 ausbessern**
Katalog-Nr. 005.010.0710
Bordsteine aus Beton, Format R 5/15/22 cm, Oberfläche grau, liefern und mit 60 l/m Beton C 20/25 X0 nach Plan versetzen.
Einschließlich aller Zulieferungen und Schneiden der notwendigen Passstücke mit Diamantblatt.

Vor Beginn der Arbeiten sind dem Bauherrn Mustersteine zur Freigabe vorzulegen.
Menge: 5,000 m

**1.1.3.80 Rinnenpflaster ausbessern**
Katalog-Nr. 003.010.1350
Rinnenpflaster liefern

Typ: Rinnenpflaster mit Fase mit erhöhter Frost- und Tausalzbeständigkeit (gem. DIN EN 13748-2)
Format: 24 x 16 x 12 cm
Farbe: grau

und in Teilstücken nach Plan und Angabe des Auftraggebers in einen 4-6 cm starken Einkornmörtel (2/5) verlegen. Die Platten sind vor dem Verlegen rückseitig mit einer geeigneten Haftbrücke zu bestreichen.

Vor Beginn der Arbeiten sind dem Bauherrn Mustersteine zur Freigabe vorzulegen.
Menge: 5,000 m

**1.1.3.90 Betonsteinpflaster 16/24/8 0,7 cm Fuge**
Katalog-Nr. 003.010.0710
Betonstein nach DIN EN 1338.

Typ: Rechteckpflaster (mit Microfase) mit erhöhter Frost- und Tausalzbeständigkeit,
Format: 16/24/8, mit 0,7 cm Fuge, zertifiziert nach DWA-Arbeitsblatt A138 (2005) und FGSV-Merkblatt für wasserduchlässige Verkehrsflächen (2013), versickerbare Regenspende 407 l (sxha), verzahnende Verbundwirkung
Farbe: grau-anthrazit

Fachgerechte Verlegung im Bereich der Wege/barrierefreien Stellplätze auf die vorhandene ungebundene Tragschicht aus Mineralgemisch in eine ca. 4 cm starke Bettung aus korngestuftem Edelsplitt- Gemisch 1/3mm nach Plan. Die Frostschutz- und Tragschichtstärken richten sich nach der RSTO, die Bettungsstärke nach DIN 18318. Desweiteren sind die Verlegehinweise des Herstellers zu beachten. Die Pflasterfugen sind kontinuierlich mit dem Fortschreiten der Verlegung mit sauberem Edelsplitt 2/5mm zu verfüllen. Die Pflasterflächen sind sauber abzukehren und mit einer an der Rüttelplatte montierten Hartgummischürze (Vulkolan-Platte) bis zur Standfestigkeit abzurütteln. Anschließend ist bis zum völligen Fugenschluß sauberer Edelsplitt 2/5 mm einzukehren.

Verlegeart: Ellenbogenverband
Vor Arbeitsbeginn sind dem Bauherrn Mustersteine zur Freigabe vorzulegen.
Menge: 285,000 m²

**1.1.3.100 Steinschnitte**
Katalog-Nr. 005.010.1470
Steinschnitte im Bereich von Rollschichten und Einfassungen, sowie an Einbauten und Begrenzungen mit Diamanttrennscheibe herstellen.
Menge: 120,000 m

**1.1.3.110 Wassergebundene Decke hellgrau**
Katalog-Nr. 005.010.1540
Wassergebundene Wegedecke 0/11, gem. DIN 18035-5 i.V.m. den Bestimmungen der FLL (Fachbericht zu Planung, Bau und Instandhaltung von wassergebunden Wegen) Farbe hellgrau in 4 cm verdichteter Stärke erdfeucht im Bereich Fußweg einbauen.- Das Seitengefälle soll 2-3 % betragen.

Produkteigenschaften:
- Reiner Naturbaustoff aus mehreren verschiedenen hochwertigen Hartgesteinsanteilen mit gleichbleibender Sieblinie/ Kornfraktionierung und Produktqualität
- Hochwertige mineralische Füller und Binder ohne Ton oder Lehmanteil- Oberflächenscherfestigkeit nach DIN 18035 > 50 kN/m²
- Wasserdurchlässigkeit nach DIN 18035>1,0 x 10 -4cm/s unter Berücksichtigung der empfohlenen Proctordichte
- Wasserspeicherkapazität ~ 9,0 l/m² (22,6 %) bei vorgeschriebener Schichtstärke und 95% Proctordichte
- Umweltverträglichkeit nach Bundesbodenschutzverordnung und LAGA Z-0.
Menge: 100,000 m²

**1.1.3.120 Wassergebundene Decke (Multifunktionsfläche+Stellplätze) ausbessern**
Vorhandene wassergebundene Decke der Stellplätze und der Multifunktionsfläche zur besseren Verzahnung mit dem Ergänzungsmaterial maschinell auflockern und entsprechend der späteren Höhenverhältnisse fachgerecht planieren.

Zur Ergänzung der Fehlstellen ist eine wassergebundene Deckschicht der Körnung 0/11 gleiches Material (Basalt), gem. DIN 18035-5 i.V.m. den Bestimmungen der FLL (Fachbericht zu Planung, Bau und Instandhaltung von wassergebunden Wegen) anzuliefern, Farbe anthrazit, und einer Gesamtstärke von 4 cm verdichten und erdfeucht im Bereich Parkplatz fachgerecht einzubauen.Es ist auf eine ausreichende Verzahnung zwischem Bestandsmaterial und neuer Deckschicht zu achten!- Das Seitengefälle soll 2-3 % betragen.
Menge: 210,000 m²

##### 1.1.4 Spielplatzflächen

**1.1.4.10 Feinplanum**
Katalog-Nr. 003.013.0150
Feinplanum im Auf- und Abtrag gem. DIN 18300, sowie ZTVE StB, mit unterschiedlichem Quergefälle lt. Plan in einer Genauigkeit von +/- 1 cm herstellen. Flächen mittels Vibrationsplatte oder statischer Walze verdichten. Verformungsmodul EV2 mind. 45 MN/m². Verdichtungsgrad bei nicht bindigen Böden mind. DPr 100%, bei bindigen Böden 97 %. In Teilbereichen muss Handarbeit einkalkuliert werden.
Menge: 105,000 m²

**1.1.4.20 Mineralgemisch, Einbaudicke 40 cm**
Katalog-Nr. 005.010.0280
Mineralgemisch 0/32 mm als Tragschicht für Fallschutzplatten und Holzhäcksel einbauen und verdichten, Verdichtungsgrad DPr 103 %, Verformungsmodul EV 2 mind. 120 MN/m², Abrechnung nach Lieferschein und Aufmaß, Einbaudicke in verdichtetem Zustand: 40 cm.
Menge: 10,000 t

**1.1.4.30 Grummigranulat-Platten, d=55mm, rot**
Stoßdämpfender Fallschutzbelag aus Fallschutzplatten am Outdoor-Fitnessgerätl einbauen (Platten zweiteilig), bestehend aus Gummi-Recyclinggranulat (Unterbau) und EPDM Gummigranulat (Deckschicht), mittels MDI Polyurethan verklebt. Geprüft nach DIN EN 1177:22018, EN 1177:2018, DIN EN 1176-1:2017, EN 1176-1:2017.

Farbe der Deckschicht: rot (Anlehnung RAL 3016)
Oberfläche offenporig glatt mit unterseitigem, halbrunden Noppenprofil und Kanten gefast.
Maße Platte: 500x500x55 mm
inkl. Kunststoffsteckverbinder

 Fachgerechte Verlegung auf die vorhandene, ungebundene Tragschicht aus Mineralgemisch in eine ca. 3 cm starke Bettung aus korngestuftem Brechsand- Splitt- Gemisch 0/5mm nach Plan.

Die Randplatte ist jeweils in 15 cm Beton C12/15 X0 zu versetzen, einschl. rückwärtigem Betonkeil 10 cm stark, Oberkante abgeschrägt.
Menge: 3,000 m²

**1.1.4.40 Mineralgemisch-Dränageschicht 16/32 mm**
Basaltbruch -oder gleichwertiges Gestein- aus Mineralgemisch 16/32 mm liefern und als Drainageschicht im Bereich der Spielflächen unter Holzhäcksel-Fallschutz 15 cm stark (im verdichteten Zustand gemessen) einbauen.
Menge: 105,000 m²

**1.1.4.50 Holzhäcksel 5/30 mm naturbelassen (Einbaustärke 40 cm)**
Katalog-Nr. 003.013.0190
Holzhäcksel (nicht geschreddert sondern mit Trommelhacker gegen Faserrichtung geschnitten) 5/30 mm liefern und in die vorbereiteten Flächen in einer mittleren Stärke von 40 cm als Fallschutz einbauen. Das Ausgangsholz (Douglasie Frischholz) muß 100% naturbelassen, völlig unbelastet und trocken sein. Es darf keine Rindenanteile enthalten.
Der Nachweis der Einhaltung der entsprechenden gesetzlichen europäischen Regeln (CE-Zeichen und TÜV-Siegel) ist vor dem Einbau der Vertretung des AG zur Freigabe vorzulegen.
Menge: 40,000 m³

##### 1.1.5 Einrichtungsgegenstände

**1.1.5.10 Fundamente für Sitzbank**
Katalog-Nr. 003.015.0340
Fundament für bauseits vorhandene Sitzbank mit zwei Standbeinen (inkl. Montagewinkel und Verschraubung) aus Beton C20/25X0, ca. 30 x 30 x 60 cm, herstellen.

einschließlich Erdarbeiten, evtl. Schalung, Glättung der Oberfläche und aller Zulieferungen.
Menge: 6,000 St

**1.1.5.20 Abfallbehälter mit Ascher**
Katalog-Nr. 003.015.0060
Abfallbehälter mit zwei Einwurföffnung und einen im Deckel festinstallierten Aschenbecher, Fassungsvolumen ca. 50 Ltr., Abmessung ca. 315 x 315 mm, Höhe ca. 970 mm, Stahl feuerverzinkt und pulverbeschichtet anthrazitgrau RAL 7016. Bodenplatte 250 x 250 mm mit Bohrungen. Zum Aufdübeln, inkl. verzinktem Innenbehälter (245 x 245 x 670 mm) liefern und auf herzustellendes, verdecktes Betonfundament aufschrauben.

Musterfoto:
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Menge: 4,000 St

**1.1.5.30 Chillout-Matte**
Chillout-Matte liefern und gem. Herstellerangaben einbauen.

Liegenetzgestell aus 5 Robinie-Pfosten ø 14-18 cm, naturgewachsen, splintfrei geschält und geschliffen, Liegenetz leicht abgewinkelt, aus ø 16 mm Herkulesseil mit Stahlseele, Maschenweite 13 x 13 cm, geflochten, mit Eckpunktaufhängungen an Rundholzpfosten und speziellen, variablen Kettenbefestigungen zur leichteren Montage.

Maße: ca. 300 x 150 x 125 cm

inkl. Erd- und Fundamentarbeiten und Montage gem. Herstellerangaben.

Musterfoto:
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Menge: 1,000 St

**1.1.5.40 Fahrradparker Anlehnbügel**
Fahrradparker Anlehnbügel zum Anlehnen und Anschließen von Fahrrädern aus Flachstahl 70 x 10 mm, zum Einbetonieren,
Höhe über Flur: 80 cm,
Gesamthöhe: 110 cm.
Breite: 60 cm, ohne Knieholm
feuerverzinkt und pulverbeschichtet in anthrazitgrau
RAL 7016
Einbau nach Herstellervorschrift im gepflasterten
Eingangsbereich (inkl. Aufnehmen und
Beiarbeiten des vorhandenen Pflasterbelages aus
Betonrechteckpflaster und Herstellung Fundament).

Musterfoto:
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Menge: 8,000 St

**1.1.5.50 Schild Behindertenstellplatz**
Katalog-Nr. 003.015.0120
Hinweisschild Behindertenstellplatz Nr. 1044-10 nach StVO, Schildgröße 231 x 420 mm. Montage an Stahlrohrpfosten, Durchmesser 60 mm, Einbauhöhe des Schildes 60 cm über Belag. Einbau nach Herstellervorschrift in Betonfundament. Einschließlich Erdarbeiten und aller Zulieferungen. Der Einbau der verdrängten Bodenmassen erfolgt im Gelände.
Menge: 4,000 St

**1.1.5.60 Calithenics-Element Balancierbalken**
Calithenics-Element "Balancierbalken" liefern und gem. Herstellerangaben einbauen.
Gerätemaße: ca. 2500 x 80 x 1060 mm
Gerätehöhe über OK: ca. 260 mm

bestehend aus Stahl, kugelgestrahlt, feuerverzinkt und pulverbeschichtet in RAL 7016 und 9006
zwei Füße mit Abstand 2100 mm zum Einbetonieren in 30 cm tief unter OK in C20/25X0 (50 x 50 x 50 cm) gem. Herstellerangaben.

inkl. Erd- und Fundamentarbeiten und Montage.

Musterfoto:
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Menge: 1,000 St

**1.1.5.70 Calithenics-Element "Bauchbank"**
Bauchbank liefern und gem. Herstellerangaben einbauen.
Gesamtmaße: ca. 1700 x 1100 x 2200 mm
Gerätehöhe über OK: ca. 500 bis 1400 mm

bestehend aus zwei Pfosten aus Stahl, kugelgestrahlt, feuerverzinkt und pulverbeschichtet in RAL 7016 und 9006
mit Abstand 1025 mm sowie zwei Edelstahl-Pfosten mit Abstand 550 mm. Beide Pfostenarten zum Einbetonieren in 30 cm tief unter OK in C20/25X0 (50 x 50 x 50 cm) gem. Herstellerangaben.

inkl. Erd- und Fundamentarbeiten und Montage.

Musterfoto:
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Menge: 1,000 St

**1.1.5.80 Calithenics-Element "Turnreck"**
Turnreck/Parallel-Barren liefern und gem. Herstellerangaben einbauen.
Gesamtmaße: ca. 1300 x 580 x 1900 mm
Gerätehöhe über OK: ca. 1100 mm

bestehend aus zwei Barren aus Stahl, kugelgestrahlt, feuerverzinkt und pulverbeschichtet in RAL 7016 und 9006
mit Abstand ca. 542 mm. Beide Pfostenarten zum Einbetonieren in 30 cm tief unter OK in C20/25X0 (50 x 50 x 50 cm) gem. Herstellerangaben.

inkl. Erd- und Fundamentarbeiten und Montage.

Musterfoto:
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Menge: 1,000 St

**1.1.5.90 Outdoor-Fitnessgerät "Beintrainer"**
Beintrainer liefern und gem. Herstellerangaben einbauen.
Gesamtmaße: ca. 1005 x 540 x 1495 mm
Sicherheitszone: ca. 4010 x 3540 mm

Bestehend aus einem Gestell und Funktionselement aus Stahl, Trittflächen aus Aluminium. Ein Stahlrahmen, u-förmig, aus Stahl, kugelgestrahlt, feuerverzinkt und pulverbeschichtet in RAL 7016 und 9006.

Zum Aufdübeln auf Betonfundament 50 x 50 x 50 cm, OK Gelände -0,10 cm mittels Bodenanker.

inkl. Erd- und Fundamentarbeiten sowie Montage.

Musterfoto:
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Menge: 1,000 St

**1.1.5.100 Skate-Element "corner bank"**
Skate-Element "corner bank" liefern und gem. Herstellerangaben einbauen.

bestehend aus 4 Elementen:
- 1x Pyramid Hip, Maße ca. 98 x 225 x 225 cm, N=25°, aus bewehrtem Beton C35/45 mit Kantenschutzprofil an Rollfläche und einbetoniertem, seitlich geschlossenen Edelstahlübergangsbereich. Aussparungen für Gabelstabler und Arretierungsfuß
- 2x Bank, Maße: 98 x 222 x 125 cm, N=25°, aus bewehrtem Beton C35/45 mit Kantenschutzprofil an Rollfläche und einbetoniertem, seitlich geschlossenen Edelstahlübergangsbereich. Aussparungen für Gabelstabler und Arretierungsfüße
- 1x Table, Maße: 98 x 125 x 125 cm, aus bewehrtem Beton C35/45 mit Kantenschutzprofil an Rollfläche, Aussparungen für Gabelstabler und Arretierungsfüße
- 2 Geländerelemente (120 x 120 cm) an den abschüssigen Seiten von Table, verzinkt, gem. DIN EN 14974, inkl. Verbindungsteil eckig, H=1,20 m und Montagezubehör.

Alle Elemente sind TÜV-zertifiziert und mit einem GS-Zeichen gekennzeichnet. Keine Verschraubungen und keine Bodenbefestigung notwendig.

inkl. Montage
Menge: 1,000 St

**1.1.5.110 Skate-Element "picnic table"**
Skate-Element "picnic table" liefern und gem. Herstellerangaben einbauen.

bestehend aus 2 Elementen:
- 1x Manual Pad, Maße: 23 x 300 x 125, aus bewehrtem Beton C35/45, mit einem verzinkten Gleitrohr Ø 48 mm mit Aluminiumkappen und drei verzinkten Kantenprofilen ca. 40 x 40 mm
- 1x Curb, Maße: 42 x 300 x 48, aus bewehrtem Beton C35/45 mit rundum verzinktem Gleitprofil ca. 40 x 40 x 3

Alle Elemente sind TÜV-zertifiziert und mit einem GS-Zeichen gekennzeichnet. Keine Verschraubungen und keine Bodenbefestigung notwendig.

inkl. Montage
Menge: 1,000 St

**1.1.5.120 Skate-Element "straight ledge"**
Skate-Element "straight ledge" liefern und gem. Herstellerangaben einbauen.

bestehend aus 2 Elementen:
- 1x Ledge, Maße: 98 x 330 x 48, aus bewehrtem Beton C35/45, mit rundum verzinktem Gleitprofil ca. 40 x 40 x 4 mm, inkl. Arretierungsfüßen und Aussparung für Gabelstapler
- 1x Curb, Maße: 42 x 300 x 48, aus bewehrtem Beton C35/45 mit rundum verzinktem Gleitprofil ca. 40 x 40 x 3

Alle Elemente sind TÜV-zertifiziert und mit einem GS-Zeichen gekennzeichnet. Keine Verschraubungen und keine Bodenbefestigung notwendig.

inkl. Montage
Menge: 1,000 St

**1.1.5.130 Überdachung in Baumrondell**
Überdachung aus Stahl inkl. umlaufender Attika, 100er Regenrinne und Wasserablauf durch seperates Regenrohr DN75 liefern und gem. Herstellerangaben einbauen.

Außenmaße: ca. 600x300x250 cm

Konstruktion:
Vierkantpfosten aus QR100mm Stahl zum einfachen Aufdübeln mit Höhenregulierung der Montageplatte -5/+15cm auf bauseitige Fundamente. Dachkonstruktion bestehend aus RR 120/60mm versehen mit Endkappen. (Fundamentplan für Vorbereitungen wird bei Bestellung ausgehändigt.)

Feuerverzinkung:
Die komplette Konstruktion ist feuerverzinkt nach DIN EN ISO 14713.

Dacheindeckung:
Trapezblech S75/305 inkl. Kondensatvlies, Dachober-seite immer in RAL 7016 anthrazit

inkl. verzinkte Ankerbolzen MAX 12/20/120 zum Einschlagen

Einschließlich Montage, Transport, Erd- und Fundamentarbeiten.

Musterfoto:
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Menge: 1,000 St

##### 1.1.6 Vegetationstechn. Bodenbearbeitung

**1.1.6.10 Baugrund lockern**
Katalog-Nr. 003.017.0100
Baugrund vor Auftrag der Vegetationsschicht lockern durch Aufreißen. Abstand der Aufreißer bis 30 cm, Tiefe ca. 40 cm, an maschinenunzugänglichen Stellen in Handarbeit. Steine und Fremdkörper ab 10 cm Durchmesser, Unkraut und schwer verrottbare Pflanzenteile ablesen. Sie sind zu laden und zur Deponie abzufahren. Einschließlich Entrichten der Deponiegebühren (Beleg vorlegen). Bodengruppe 3 bis 5, DIN 18915, Teil 1. Neigung der Flächen bis 1 : 4.
Menge: 700,000 m²

**1.1.6.20 Unterboden ausbauen, wiedereinbauen**
Katalog-Nr. 003.004.0020
Unterboden, bauseits gelagert, aufnehmen, fördern und profilgerecht und in Lagen bis max. 15 cm Dicke wiedereinbauen und verdichten.

Homogenbereich: Ib (feinkörnig)
Bodenklasse nach DIN 18300: Mittelschwer lösbare Böden
Einbauhöhe:  bis 0,2 m
Förderweg:  bis 150 m

Gesamtflächen nach Plan und Weisung der Bauleitung planieren und modellieren. Die Anschlußhöhen der angrenzenden Wege sind genau zu berücksichtigen.
Die Mengenermittlung erfolgt nach Nivellement.
Menge: 100,000 m³

**1.1.6.30 Oberboden für Rasen liefern, einbauen**
Katalog-Nr. 003.017.0020
Oberboden für Rasenflächen profilgerecht auftragen. Neigung der Auftragsflächen bis 1 : 3, Dicke des Auftrages 10 cm.
Oberboden mit 4-6 Gewichtsprozent organischer Substanz, frei von Unkräutern und Wurzelrhizomen, sowie Steinen über 3 cm Durchmesser liefern, profilgerecht auftragen.
Homogenbereich: LA 1
Abrechnung erfolgt nach Wiegescheinen und durch gemeinsames Aufmaß zur Kubatur der Füllmengen.
Für die Umrechnung von m³ in t wird ein Faktor von 1,8 (gem. Bautechn. Tabellenwerke und Abrechnungsvorschriften div. Gartenämter) verbindlich festgelegt: 1m³ = 1,8t.
Der Oberboden wird vor Einbau von der Vertretung des AG abgenommen.
Menge: 50,000 m³

##### 1.1.7 Gehölze

*Hinweis: -Bäume-*

**1.1.7.10 Acer platanoides 'Cleveland'**
Acer platanoides 'Cleveland'
Spitz-Ahorn
H 3xv mDb 18-20 cm
Menge: 2,000 St

**1.1.7.20 Acer platanoides 'Royal Red'**
Acer platanoides 'Royal Red'
Spitz-Ahorn 'Royal Red'
H 3xv mDb 16-18
Menge: 14,000 St

*Hinweis: -Pflanzarbeiten-*

**1.1.7.30 Feinplanum Pflanzflächen**
Katalog-Nr. 005.018.004.0090
Feinplanum herstellen für Pflanzflächen, zul. Abweichung von der Sollhöhe 4 cm. Anschlüsse an Wege, Plätze und sonstige Beläge, 2 cm unter Belagsoberkante. Steine, Fremdkörper, Unkraut und schwer verrottbare Pflanzenteile ablesen, Dauerunkräuter ausgraben. Durchmesser der Steine und Fremdkörper ab 3 cm. Sie sind zu beseitigen. Neigung der Flächen bis 1 : 4. Abrechnung nach bearbeiteter Fläche.
Menge: 20,000 m²

**1.1.7.40 Pflanzgrube 100/100/100 cm**
*** EP-Aufgliederung gefordert
Katalog-Nr. 003.018.004.018
Baumgruben 100/100/100 cm ausheben, Material laden und zur Wiederverwertung abfahren. Grubensohle tiefgründig mit dem Erdbohrer lockern und mit Untersubstrat und Pflanzsubstrat gem. nachfolgender Positionen verfüllen. Die Gruben sind evtl. für die spätere Bepflanzung durch Stäbe kenntlich zu machen.
Menge: 16,000 St

**1.1.7.50 Baumbewässerungs- und Belüftungssystem**
Katalog-Nr. 003.018.004.015
Baumbelüftungs- und Bewässerungs-Set bestehend aus:

-5 m flexibles Dränrohr DN 80 aus PVC, mit erhöhter Luft- und Wassereintrittsfläche > 80 cm²/m
-1 T-Stück
-1 Walu-Endkappe
-2 Walu-Anker

Das Rohr ringförmig um den Wurzelballen nach Planung verlegen, mit dem T-Stück verbinden und bis an Oberfläche Substrat mit dem Dränrohr verlängern, sowie mit der WaluEndkappe und mit Hilfe von 2 Walu-Ankern verschluß- und ausreißsicher in geplanter Höhe einbauen.
Menge: 16,000 St

**1.1.7.60 Baumsubstrat**
Katalog-Nr. 003.018.004.021
Substrat für die Baumpflanzung auf Löß, Lava, Bims, Sand - Basis gemäß den Empfehlungen der FLL Empfehlungen für Baumpflanzungen Teil 2 Pflanzgrubenbauweise 1
(Ausgabe 2010), nach Vorgaben der Düngemittelverordnung und gütegesichert nach RAL-GZ 250-7, in homogener Mischung der Körnung 0 – 16 mm herstellen und höhengerecht einbauen.
- die Verdichtung hat in Lagen und statisch zu erfolgen.
- angestrebte Einbauverdichtung beträgt 85-87% DPr.
- zu berücksichtigender Verdichtungsfaktor: 1,2-1,3
- die einzelnen Lagen sind miteinander zu verzahnen
Einbaustärke: 100 cm
Menge: 20,000 m³

**1.1.7.70 Bäume pflanzen StU 16-18 cm in Pflanzgrube**
Katalog-Nr. 003.018.004.024
Hochstämme Stammumfang über 16 bis 18 cm, mit Drahtballen in vorbereitete und wieder zu verfüllende Pflanzgrube pflanzen. Die Verfüllung ist mit Substraten der Vorpositionen durchzuführen. Aushubrestmassen sind im Gelände einzubauen oder abzufahren. Die Gruben sind u.U. bis zur Pflanzung durch einen Pfahl zu markieren. Lockern der Sohle, 30 cm tief. Die Bäume sind mit 100 l Wasser einzuschlämmen. Die Lieferung wird gesondert vergütet.
Menge: 14,000 St

**1.1.7.80 Bäume pflanzen StU 18-20 cm in Pflanzgrube**
Katalog-Nr. 003.018.004.024
Hochstämme Stammumfang über 18 bis 20 cm, mit Drahtballen in vorbereitete und wieder zu verfüllende Pflanzgrube pflanzen. Die Verfüllung ist mit Substraten der Vorpositionen durchzuführen. Aushubrestmassen sind im Gelände einzubauen oder abzufahren. Die Gruben sind u.U. bis zur Pflanzung durch einen Pfahl zu markieren. Lockern der Sohle, 30 cm tief. Die Bäume sind mit 100 l Wasser einzuschlämmen. Die Lieferung wird gesondert vergütet.
Menge: 2,000 St

**1.1.7.90 Verdunstungsschutz**
Katalog-Nr. 003.018.004.054
Verdunstungsschutz an Bäumen (Anstrich weiß) Rindenschutz inkl. Voranstrich herstellen. Schutz der Rinde am Stamm und Hauptästen von Hochstämmen gegen Verdunstung und Sonneneinstrahlung herstellen.
Stamm mittels Schleifvlies reinigen und mit dem Voranstrich streichen, STU 16-20 cm. Arbeitshöhe bis 3,0 m. Rindenschutz durch Anstrich mehrjährig haftender Stammschutzfarbe (weiß), vom Stammfuß bis in die Hauptäste anlegen.
Menge: 16,000 St

**1.1.7.100 Wurzelballen-Verankerungs-Set**
Baumverankerung mittels einer nicht sichtbaren Unterflurverankerung (für Bäume bis 35 cm Stammumfang) nach Herstellervorschrift unterirdisch verankern. Zur Anwendung kommen 3 unbehandelte Stahlanker (Zugkraft: je 335 kg) mit 50 mm breiten, geschlossenen Gurtschlaufen (1,1 m) und einem Spanngurt (2,5 m) aus zertifiziertem Biopolymer mit Ratschenunterteil. Der Nachweis einer min. 3-jährigen Haltbarkeit (DIN EN 12225), der biologischen Abbaubarkeit (DIN EN 13432) und Einhaltung der DIN 18916 muss erbracht werden.
Der Spannhebel ist nach dem Festzurren zur Reduzierung der Aufbauhöhe vom Ratschenkörper zu entfernen. Zur Schonung der Ballenoberfläche wird eine langsam verrottbare Kokosfaserscheibe (60 cm) untergelegt.
Menge: 16,000 St

**1.1.7.110 Pfahl-Dreibock**
Pflanzenverankerung mit Pfahl-Dreibock Halbholzrahmen, Pfähle angespitzt, weißgeschält, nicht imprägniert, Pfahllänge 300 cm, Zopfdicke 8/10 cm, Bindegut aus Kokosstrick. Waagerechte Halbhölzer Zopf 7/9 cm.
Menge: 1,000 St

**1.1.7.120 Hochstämme pflegen für 2 Jahre**
Katalog-Nr. 003.020.002.004
Pflege der Hochstämme und Stammbüsche für 2 Jahre.
Die Pflege umfasst u.a. das Düngen, die
Schädlingsbekämpfung, notwendige Kronenrückschnitte,
sowie das Erneuern der Baumbindungen und regelmäßiges
Wässern. Während des Pflegezeitraumes eingegangene
Gehölze sind zu ersetzen, und zwar unter
Berücksichtigung des bereits erzielten Zuwachses.

Abrechnungsmodus: für 16 St. Hochstämme sind 2 Jahre Pflege zu kalkulieren.
Der EP gilt für insges. 2 Jahre Pflege/ Baum
Menge: 16,000 St

##### 1.1.8 Rasen- und Saatflächen

**1.1.8.10 Feinplanum Rasenflächen**
Katalog-Nr. 003.019.0030
Feinplanum für Rasenfläche, zulässige Abweichung von der Ebenheit +/-3 cm, Anschlüsse an Kanten, Wege- und Platzbeläge 2 cm tiefer. Steine  und schwer verrottbare Pflanzenteile sind abzulesen, Dauerunkräuter ausgraben, anfallende Stoffe zur Abfuhr auf Haufen setzen und nach Fertigstellung des Planums laden und einer öffentlich zugelassenen Deponie zuführen. Die Deponiegebühren übernimmt der AN.  Der AN hat die Entsorgungsstelle/ Deponie anzugeben und die geordnete Entsorgung nachzuweisen. Durchmesser der Steine und Fremdkörper ab +/-3 cm. Bodengruppe 1-6 DIN 18915. Neigung der Flächen bis 1 : 4. Abrechnung nach bearbeiteter Fläche.
Menge: 950,000 m²

**1.1.8.20 Rasenansaat RSM 2.3 (Spielrasen)**
Katalog-Nr. 003.019.0090
Aussaat von Spielrasen in zwei gekreuzten Arbeitsgängen mit je der Hälfte der Saatmenge. Saatgutmenge: 25 g/m2,
Saatgutmischung: RSM 2.3 (Strapazierrasen nach DIN 18917)
Das Saatgut muss in seiner Beschaffenheit DIN 18917 und in Bezug auf Kennzeichnung, Verpackung und Verschließung den gesetzlichen Bestimmungen über 'Zertifiziertes Saatgut' entsprechen. Die Beschaffenheit des Saatgutes ist durch Prüfbescheid gemäß 'Saatgutverordnung - Landwirtschaft' nachzuweisen. Neigung der Flächen bis 1 : 2. Abrechnung nach bearbeiteter Fläche.
Menge: 950,000 m²

**1.1.8.30 Volldünger für Rasenflächen**
Katalog-Nr. 003.019.0040
Vorratsdüngung der Rasenflächen mit NPK-Startdünger mit min. 12 % N, min. 22% P, min. 10% K, min. 8% S und min. 2% Fe für Rasenneuanlagen und Rasenflächen mit Phosphormangel. Wirkungsdauer 4-6 Wochen. Düngermenge 35 g/m².
Dünger gleichmäßig aufbringen. Abrechnung nach aufgebrachter Menge.
Menge: 33,000 kg

**1.1.8.50 Fertigstellungspflege Rasenflächen, 6 x**
Katalog-Nr. 003.020.001.004
Aufgelaufenen Rasen bei einer Wuchshöhe von 5 - 8 cm
schneiden, Schnitthöhe 4 cm, Anzahl der Schnitte 6.
Der Schnitt hat mit einem Spindelmäher zu erfolgen.
Das Schnittgut ist mittels Auffangkorb gleichzeitig
aufzunehmen, wird Eigentum des AN und ist zu
beseitigen (Abfallschlüssel 20 02 01 nach AVV). Die Mähgänge sind in Abstimmung mit der
Bauüberwachungg sowie nach vorheriger schriftlicher
Anmeldung auszuführen. Zur Pflege gehören
erforderliche Wässerungen. Jeweils nach erfolgter
Pflege ist der Bauüberwachung ein entsprechender Bericht
zur Anerkennung und Abzeichnung vorzulegen. Nicht
schriftlich gemeldete, oder nicht mehr kontrollierbare
Pflegegänge werden von der Vertretung des AG nicht anerkannt.
Die Abnahme der Rasenfläche erfolgt, wenn 90 %
projektive Bodendeckung erreicht ist.

Zur Beachtung: Sollten weitere Schnitte für das
Erzielen der vorgenannten Bodendeckung erforderlich
sein, so gehen diese zu Lasten des AN.
Abrechnung nach bearbeiteter Fläche.

Abrechnungsmodus: für 2475 m² Rasenfläche sind 6 Arbeitsgänge zu kalkulieren.
Der EP gilt für insges. 6 Arbeitsgänge.
Menge: 950,000 m²

#### 1.2 Entwässerung

##### 1.2.1 Vorarbeiten

**1.2.1.10 Grasbewuchs abschieben, wiedereinbauen**
Katalog-Nr. 003.002.0220
Vorhandener Kraut- und Grasbewuchs in Böschungsflächen und Ebenen ca. 10 cm stark abschieben (zur Sicherung des darunterliegenden Oberbodens).
Massen sind zu laden und zum späteren Wiedereinbau auf Mieten zwischenlagern. Die Mieten sind vor Austrockung zu schützen.
Nach den Kanalarbeiten ist der gelagerte Grasbewuchs auf das vorbereitete Planum aufzubringen, anzudrücken und einzuschlämmen.
Menge: 75,000 m²

**1.2.1.20 Grasbewuchs abschieben**
Katalog-Nr. 003.002.0220
Vorhandener Kraut- und Grasbewuchs abmähen und ca. 10 cm stark abschieben (zur Sicherung des darunterliegenden Oberbodens).
Massen sind zu laden und zu einer öffentlich zugelassenen Deponie zu führen, Abfallschlüssel 20 02 01 biologisch abbaubare Abfälle (Abfallverzeichnisverordnung AVV). Die Deponiegebühren übernimmt der AN.
Menge: 50,000 m²

**1.2.1.30 Aufwuchs roden, bis 3,00 m**
Katalog-Nr. 003.002.0300
Einzelgehölze (Sträucher) und sonstigen Aufwuchs einschl. Wurzeln roden, laden und abfahren. Wuchshöhe bis 3,00 m. In diesem Bereich verbleibende Einzelgehölze werden vorher zusammen mit dem Vertreter des AG gekennzeichnet und dürfen nicht beschädigt werden. Massen sind zu laden und einer öffentlich zugelassenen Deponie zuführen, Abfallschlüssel 20 02 01 biologisch abbaubare Abfälle (Abfallverzeichnisverordnung AVV). Die Deponiegebühren übernimmt der AN.
Menge: 90,000 m²

##### 1.2.2 Geländebearbeitung

**1.2.2.10 Oberboden abschieben, lagern**
Katalog-Nr. 003.004.0030
Oberboden in der jeweils anfallenden Stärke, i.M. 20 cm abschieben und zum späteren Wiedereinbau auf Mieten zwischenlagern.

Homogenbereich: LA1
Transportweite: i.M. 100 m.
Mietenhöhe:  1,50 m.
Menge: 25,000 m³

**1.2.2.20 Erdmassen laden und entsorgen**
Katalog-Nr. 005.004.0060
Bereits gelagerte Erdmassen laden und einer öffentlich zugelassenen Deponie zuführen.
Boden, Homogenbereich: LA1, nicht schadstoffbelasteter, nicht gefährlicher Abfall, Abfallschlüssel nach EWC 200202 (Abfallverzeichnisverordnung AVV) Boden und Steine, gemäß Zuordnung Z 0 uneingeschränkter Einbau, der stofflichen Verwertung zuführen.
Die Gebühren der Verwertung übernimmt der AN. Der AN hat die Verwertungsstelle anzugeben. Boden transportieren zur Verwertungsanlage.
Abgerechnet wird nach Wiegekarte.
Auskofferungsarbeiten sind massenmäßig entsprechend der Einbaustärken der Beläge und des Oberbodens in dieser Position enthalten!
Mengennachweis erfolgt über Lieferscheine und Gegenrechnung über die Höhenprofile.
Menge: 75,000 m³

##### 1.2.4 Abwasseranlagen

**1.2.4.10 Leitungsgraben bis 1,50 m**
Katalog-Nr. 005.006.0020
Leitungsgraben/ Bodenaushub für die Rohrgräben aller Leitungen und Schächte ausheben und nach Verlegung der Rohre/ Einbauten und vorläufiger Abnahme durch die Bauleitung wieder lagenweise mit dem seitlich der Baustelle auf Mieten (max. 2,0 m Höhe) gelagerten Aushub verfüllen und standfest verdichten.
- Tiefe: bis 150 cm
- Bodenklasse nach DIN 18300 2-5
- Verdrängte Bodenmassen: weitestgehender Einbau im Gelände.
Das zu verlegende Rohr ist min. 20 cm stark mit Sand 0/2 zu umhüllen. Einschliesslich Sandlieferung und notwendigem Verbau der Gräben nach DIN 18 303 unter Lieferung, Vorhaltung, Wiederabbau und Abfuhr der Schalung, das Einhalten der Unfallverhütungsvorschriften, das Vorhalten der erforderlichen Geräte und die Wasserhaltung sowie Abfuhr des überschüssigen Bodens der Ausschachtungsarbeiten der Leitungsgräben.
Die Grabenbreiten werden gem. DIN 4124 abgerechnet. Besonders hingewiesen wird auf den Schutz von Bäumen und Pflanzenbeständen im Bereich der Ent- und Versorgungsleitungsgräben.
Menge: 95,000 m³

**1.2.4.20 Zulage Handarbeit**
Katalog-Nr. 005.006.0050
Zulage für Bodenaushub der Rohrgräben in Handarbeit im Bereich von Bäumen, kreuzenden Leitungen und maschinenunzugänglichen Flächen. Über die Notwendigkeit der Ausführung entscheidet der Vertreter des AG.
Menge: 2,000 m³

**1.2.4.30 Steinmaterial 0/45**
Katalog-Nr. 005.006.0060
Steinmaterial 0/45 zur Verfüllung der Rohrgräben im Bereich der zu befestigenden Flächen, liefern, fachgerecht einbauen und setzungsfrei verdichten. Über die Notwendigkeit des Einbaues entscheidet die Bauleitung.
Menge: 15,000 t

**1.2.4.40 Abwasserkanal DN 350 PP-MD**
Katalog-Nr. 005.006.0130
Abwasserkanal DN 350 Vollwandabwasserrohre aus Polypropylen (PP-MD) gemäß DIN EN 14758  1 -
Werksseitig eingelegter patentierter Lippendichtung.
Ableitung chemisch aggressiver Abwässer im Bereich pH 2 bis pH 12.
Hochlastkanalrohr mit hoher Ringsteifigkeit > SN 10
(gemäß MPA-Gutachten: > 10 kN/m² nach DIN EN ISO 9969) im Schwerlastbereich (SLW 60) einsetzbar.
Die Rohrleitungen in diversen Längen sind unter Beachtung der DIN EN 1610 und der Herstellerverlegeanleitung  höhen- und fluchtgerecht in vorhandene Gräben mit  Überdeckungshöhe bis 1,5 m nach  Verlegerichtlinien  fachgerecht verlegen.
Einschließlich aller Zulieferungen, Verlege- und Anschlußarbeiten (u.a. am vorh. Rohrsystem des Regenwasserleitung) .
Menge: 120,000 m

**1.2.4.50 Zulage für Formstücke DN/ OD 350**
Katalog-Nr. 005.006.0330
Zulage zur Vorposition für Formstücke DN/OD 315
Werkstoff: PVC-U,  Farbe: Rotbraun RAL 8023
geprüft und güteüberwacht nach DIN EN 1401-1, DIN  19534-3, höhen- und fluchtgerecht in vorhandene Gräben mit Überdeckungshöhe bis 5m fachgerecht nach DIN EN 1610 und Verlegerichtlinien liefern und verlegen.
Menge: 5,000 St

**1.2.4.60 Schachtring 1500/500 liefern**
Katalog-Nr. 005.006.0730
Schachtring, 1500 x 500, Wandstärke ca. 150 mm, nach DIN 4034-1 und DIN EN 1917, frei Baustelle liefern und fachgerecht einbauen.
Menge: 6,000 St

**1.2.4.70 Schachtunterteil**
Katalog-Nr. 005.006.0750
Schachtunterteil SU-M, für Abwasserkanäle nach DIN 4034 Teil I als Betonfertigteil, aus
wasserundurchlässigem Beton B 35, mit Anschlüssen für gelenkige Einbindungen von Rohren, geeignet zur Aufnahme von Schachtring oder Schachthals bzw. Schachtkörper aus einem Rohr, mit gerader Fließrinne,Rohranschlußnennweite bis DN 500, Schachtdurchmesser DN 1500 mm, Bauhöhe ca. 1000 mm, korrosionsgeschützte Steigeisen, Trittfläche und Werkstoff entspr. DIN 1212 E, Dichtung mit Muffe und Elastomere-Dichtring nach DIN 4060.
Frei Baustelle liefern und fachgerecht einbauen.
Menge: 2,000 St

**1.2.4.80 Schachthals**
Katalog-Nr. 005.006.0770
Schachthals SH-M  aus wasserundurchlässigem Beton DIN 4034 Teil I, Nennweite 1500 mm, Bauhöhe 600 mm, korrosionsgeschützte Steigeisen, Trittfläche und Werkstoff entsprechend DIN 1917. Dichtung und Muffe und Elastomere-Dichtring nach DIN 4034-1.
Frei Baustelle liefern und fachgerecht einbauen.
Menge: 2,000 St

**1.2.4.90 Auflagering**
Katalog-Nr. 005.006.0780
Auflagering AR-V aus wasserundurchlässigem Beton DIN 4034 Teil 1, Nennweite 625 mm, Bauhöhe 200 mm, Dichtung mit Muffe und Elastomere-Dichtring nach DIN 4034-1.
Frei Baustelle liefern und fachgerecht einbauen.
Menge: 2,000 St

**1.2.4.100 Schachtabdeckung**
Katalog-Nr. 005.006.0790
Schachtabdeckung Klasse D, entspr. DIN EN 124/1229 aus Gußeisen und Beton, Deckel aus Gußeisen mit Betonfüllung und Lüftungsöffnungen, Rahmen aus Gußeisen, Schachtabdeckung komplett DIN EN 124/1229, einschl. Schmutzfänger aus Stahl und Einstiegshilfe, verz., DIN 1221.
Frei Baustelle liefern und fachgerecht einbauen.
Menge: 2,000 St

**1.2.4.110 Anschluß Straßenkanal**
Katalog-Nr. 005.006.0470
Anschluß der geplanten Abwasserkanals DN 350 an vorhandenen Gemeindekanal (DN 400) herstellen, incl. Bohrung, mit entsprechender Nennweite. Anschluß einwandfrei abdichten.
Einschließlich aller Zulieferungen, Verlege- und Anschlußarbeiten und Erdarbeiten.
Menge: 1,000 St

**1.2.4.120 Anschluß Schacht**
Katalog-Nr. 005.006.0470
Anschluß der geplanten Entwässerungsleitung DN 350 an geplanten Revisionsschacht (DN 1000) herstellen, incl. Bohrung, mit entsprechender Nennweite. Anschluß einwandfrei abdichten.
Einschließlich aller Zulieferungen, Verlege- und Anschlußarbeiten und Erdarbeiten.
Menge: 1,000 St

##### 1.2.10 Vegetationsarbeiten

**1.2.10.10 Feinplanum Rasenflächen/Wiesenfläche**
Katalog-Nr. 003.019.0030
Feinplanum für Rasenfläche, zulässige Abweichung von der Ebenheit +/-3 cm, Anschlüsse an Kanten, Wege- und Platzbeläge 2 cm tiefer. Steine  und schwer verrottbare Pflanzenteile sind abzulesen, Dauerunkräuter ausgraben, anfallende Stoffe zur Abfuhr auf Haufen setzen und nach Fertigstellung des Planums laden und einer öffentlich zugelassenen Deponie zuführen. Die Deponiegebühren übernimmt der AN.  Der AN hat die Entsorgungsstelle/ Deponie anzugeben und die geordnete Entsorgung nachzuweisen. Durchmesser der Steine und Fremdkörper ab +/-3 cm. Bodengruppe 1-6 DIN 18915. Neigung der Flächen bis 1 : 4. Abrechnung nach bearbeiteter Fläche.
Menge: 50,000 m²

**1.2.10.20 Oberboden laden, einbauen**
Boden profilgerecht einbauen, für zukünftige
Vegetationsflächen, mit auf der Baustelle lagerndem
Boden

Förderweg in m 200
Homogenbereiche: I bis III (grobkörn.Auffüllungen, Lehm, Ton)
Einbauhöhe bis 0,3 m

Untergrund durch Eigenlast der Einbaugeräte nicht höher
verdichten als Verdichtungsgrad DPr 92 %.
Mengenermittlung nach Aufmaß an der Entnahmestelle
mittels Nivellement.
Menge: 25,000 m³

**1.2.10.30 Rasenansaat RSM 7.1.2 (Landschaftsrasen+Kräuter)**
Katalog-Nr. 003.019.0090
Aussaat von Landschfatsrasen mit Kräuteranteil in zwei gekreuzten Arbeitsgängen mit je der Hälfte der Saatmenge. Saatgutmenge: 20 g/m2,
Saatgutmischung: RSM 7.1.2 (Landschaftsrasen – Standard mit Kräutern nach DIN 18917)
Das Saatgut muss in seiner Beschaffenheit DIN 18917 und in Bezug auf Kennzeichnung, Verpackung und Verschließung den gesetzlichen Bestimmungen über 'Zertifiziertes Saatgut' entsprechen. Die Beschaffenheit des Saatgutes ist durch Prüfbescheid gemäß 'Saatgutverordnung - Landwirtschaft' nachzuweisen. Neigung der Flächen bis 1 : 2. Abrechnung nach bearbeiteter Fläche.
Menge: 50,000 m²

**1.2.10.40 Fertigstellungspflege Wiesenflächen, 1 x**
Katalog-Nr. 003.020.001.004
Wiesenansaat-Fläche mähen, für die Dauer von einem Jahr nach Einsaat. Kein Einsatz von Düngemittel oder Bioziden! Mahd erfolgt von innen nach außen mit einem hoch angesetzten (mind. 8 cm ü. Boden) Balkenmäher.

Schnittgut wird Eigentum des AN und ist zu
beseitigen. Neigung der Fläche bis 1 : 5. Abrechnung
nach bearbeiteter Fläche. Jede Pflegemaßnahme ist von der Bauüberwachung bzw. dem Bauherrn quittieren zu lassen. Nur tatsächlich ausgeführte Pflegemaßnahmen werden vergütet. Die Pflegegänge sind mit der Bauüberwachung abzustimmen.

Abrechnungsmodus: für 50 m² Wiesenfläche sind insgesamt 1 Arbeitsgänge im ersten Pflegejahr zu kalkulieren.
Der EP gilt für insges. 1 Arbeitsgänge.
Menge: 50,000 m²

#### 1.3 Allgemeine Leistungen

##### 1.3.1 Stundenlohnarbeiten

**1.3.1.10 Vorarbeiter oder Polier**
Katalog-Nr. 005.022.0030
Menge: 6,000 h

**1.3.1.20 Facharbeiter**
Katalog-Nr. 005.022.0040
Menge: 8,000 h

**1.3.1.30 Arbeiter/ Bauhelfer**
Katalog-Nr. 005.022.0050
Menge: 8,000 h

**1.3.1.40 LKW zGG 7,5 t, einschl. Fahrer**
Katalog-Nr. 005.022.0090
Menge: 3,000 h

**1.3.1.50 LKW zGG bis 24 t einschl. Fahrer**
Katalog-Nr. 005.022.0100
LKW zGG bis 24 t (zwei-/ Dreiachser, Allrandantrieb), einschl. Fahrer
Menge: 2,000 h

**1.3.1.60 Radlader bis 10 t**
Radlader Betriebsgewicht bis 10 t, mit Bedienung.
Menge: 2,000 h

**1.3.1.70 Bagger bis 20 t**
Bagger Betriebsgewicht bis 20 t, mit Bedienung.
Menge: 2,000 h

**1.3.1.80 Kompaktlader oder Minibagger**
Katalog-Nr. 005.022.0160
Kompaktlader oder Minibagger Betriebsgewicht bis 5 t, mit Bedienung.
Menge: 3,000 h

**1.3.1.90 Verdichtungsgerät (Rüttelplatte, Grabenstampfer, Rammax, usw.)**
Katalog-Nr. 005.022.0180
Verdichtungsgerät (Rüttelplatte, Grabenstampfer, Rammax) mit Bedienung.
Menge: 0,500 h

**1.3.1.100 Kompressor mit Aufbruchhammer**
Katalog-Nr. 005.022.0150
Kompressor 4,5 - 5,5 m³/ min., mit einem Aufbruchhammer (20 kg mit Flach und Spitzmeisel), einschl. mit Bedienung.
Menge: 0,500 l

**1.3.1.110 Nassschneidetisch mit Diamantblatt**
Katalog-Nr. 005.022.0190
Nassschneidetisch mit Diamantblatt, mit Bedienung.
Menge: 0,500 h

**1.3.1.120 Motorflex**
Katalog-Nr. 005.022.0200
Motorflex mit Diamantblatt und Wasseranschluss, mit Bedienung (Schnitt darf nur unter Wasserzugabe erfolgen - Staubentwicklung ist unbedingt zu vermeiden!).
Menge: 0,500 h

**1.3.1.130 Kleingerät**
Katalog-Nr. 005.022.0250
Kleingerät (z. B. Motorsäge, Motorheckenschere, Freischneider, Laubblasgerät, usw.), mit Bedienung.
Menge: 0,500 h

##### 1.3.2 Material- und Ensorgungskosten

**1.3.2.10 Schutt trennen, entsorgen**
Katalog-Nr. 003.023.0080
Schutt und Unrat (u.a. der Fremdgewerke wie Verpackungsmaterialien, Plastik und sonstigen bauseitigen Bauschutt usw.) zusammentragen, trennen, laden und einer öffentlich zugelassenen Deponie zuführen. Die Deponiegebühren übernimmt der AN. Der AN hat die Entsorgungsstelle/ Deponie anzugeben und die geordnete Entsorgung nachzuweisen.
Menge: 8,000 m³

**1.3.2.20 Brechsand/Splitt Gemisch 0/5 - 0/8**
Brechsand-Splitt-Gemisch Körnung 0/5 liefern, Abrechnung auf Wiegeschein.
Menge: 1,000 t

**1.3.2.30 Beton C 20/25 X0**
Beton C 20/25 X0 liefern
Menge: 3,000 m³

*Hinweis: Berücksichtigung der Mitteilungen der LAGA (Bund/Länder-Arbeitsgemeinschaft Abfall):*
Berücksichtigung der Mitteilungen der LAGA (Bund/Länder-Arbeitsgemeinschaft Abfall):
Die Abfalltechnische Analytik des Baugrundgutachters und die Wartezeit zur Vorlage der Analytik (ca. 5-6 Tage) sowie die daraus resultierenden, baustellenlogistischen Abläufe sind in die Einheitspreise der nachfolgenden "Entsorgungspositionen" einzukalkulieren.

**1.3.2.40 Durchführung einer Beprobung**
Katalog-Nr. 005.023.0150
Durchführung einer Beprobung zur Ermittlung von Charakteristika der Abfuhrmasse gemäß ihrer umwelthygienischen Einstufung nach LAGA-Tabelle.
Menge: 1,000 St

### 2 LOS 2 - SPORT- UND ASPHALTARBEITEN

#### 2.1 Generationenplatz

##### 2.1.1 Vorarbeiten

**2.1.1.10 Baustelleneinrichtung,- räumung**
Katalog-Nr. 005.001.0030
Baustelle einrichten und nach Beendigung wieder räumen.
Geräte, Werkzeuge und sonstige Betriebsmittel, die zur vertragsgemäßen Ausführung der Bauleistungen erforderlich sind, auf die Baustelle bringen, bereitstellen und - soweit der Geräteeinsatz nicht gesondert vergütet wird - betriebsfertig aufstellen einschl. der dafür notwendigen Arbeiten. Die erforderlichen festen Anlagen herstellen. Baubüros, Unterkünfte, Werkstätten, Lagerschuppen und dgl., soweit erforderlich, antransportieren, aufbauen und einrichten. Strom-, Wasser-, Fernsprechanschluss sowie Entsorgungseinrichtungen und dgl. für die Baustelle, soweit erforderlich, herstellen. Bei Bedarf Lagerplätze einschließlich Zwischenlager für Boden/ Aushub, sonstige Platzbefestigungen und Wege im Baustellenbereich anlegen. Oberbodenarbeiten  einschl. Beseitigen von Aufwuchs für die Baustelleneinrichtung, soweit erforderlich, ausführen. Flächen beschaffen, sofern die vom AG zur Verfügung gestellten nicht ausreichen. Kosten für Vorhalten, Unterhalten und Betreiben der Geräte, Anlagen und Einrichtungen einschl. Mieten, Pacht, Gebühren und dgl. werden nicht mit dieser Pauschale, sondern mit den Einheitspreisen der betreffenden Teilleistungen vergütet. Soweit nicht für bestimmte Leistungen für das Einrichten der Baustelle gesonderte Positionen im Leistungsverzeichnis enthalten sind, gilt die Pauschale für alle Leistungen dieses Abschnittes des Leistungsverzeichnisses.
Einschließlich täglicher Reinigung verschmutzter öffentlicher Verkehrsflächen.

Auszahlung:
- 50 % werden nach Fertigstellung der Baustelleneinrichtung vergütet bei der 1. Abschlagsrechnung
- 50% bei der Schlußrechnung nach dem Abräumen.
Menge: 1,000 St

**2.1.1.20 Tragschichtmaterial aufnehmen, lagern**
Tragschichtmaterial bis zu einer Stärke von max. 50 cm aufnehmen, und zum späteren Wiedereinbau seitlich der Baustelle in Mieten lagern.
Transportweg: ca. 150 m
Menge: 40,000 m³

**2.1.1.30 Verunreinigtes Tragschichtmaterial aufnehmen, abfahren**
Verunreinigtes Tragschichtmaterial bis zu einer Stärke von max. 50 cm aufnehmen und zur zugelassenen Deponie abfahren. Einschließlich Deponiegebühren. Abrechnung nach Abtragsmassen gemäß Nivellemen + Wiegenschein.

Es handelt sich um Auffüllungsmaterial in Form von oberflächennah grobkörnigen und mitteldichten Kies (Homogenbereich Ia) und darunter liegendem, feinkörnigem und verdichtetem Kies (Homogenbereich Ib). Dieser unterliegt der Klassifizierung BM-F3 aufgrund der Stoffe PAK16 und Benzo(a)pyren.

Abfallschlüssel 17 05 03 (Abfallverzeichnisverordnung AVV) Boden und Steine, gemäß Zuordnung Z 2 uneingeschränkter Einbau, der stofflichen Verwertung zuführen.
Menge: 20,000 t

**2.1.1.40 Tragschicht aufbrechen, planieren, verdichten**
Vorhandene Tragschicht der Festplatzfläche bei einem Auf- und Abtrag von +/- 10 cm zur besseren Verzahnung mit dem aufzubringenden Tragschichtmaterial mit Heckaufreiser der Planierraupe oder geeigneter Fräse aufbrechen. Platzflächen entsprechend der späteren Höhenverhältnisse zur Aufnahme der Tragschicht planieren (Planum des neuen Sohlniveaus nach erfolgter Verdichtung herstellen) und verdichten.

- Verdichtungsgrad: mind. 97 % DPr
- Verformungsmodul: Ev2 mind. 45 MN/mm², Ev2 : Ev1 max. 2,5
Menge: 565,000 m²

##### 2.1.2 Geländebearbeitung

**2.1.2.10 Erdmassen ausbauen, entsorgen**
Katalog-Nr. 005.004.0060
Erdmassen lösen, laden und einer öffentlich zugelassenen Deponie zuführen.

Boden, Homogenbereich: 1b, Abfallschlüssel 17 05 03 (Abfallverzeichnisverordnung AVV) Boden und Steine, gemäß Zuordnung Z 2 uneingeschränkter Einbau, der stofflichen Verwertung zuführen.
Die Gebühren der Verwertung übernimmt der AN. Der AN hat die Verwertungsstelle anzugeben. Boden transportieren zur Verwertungsanlage.
Abgerechnet wird nach Wiegekarte.
Auskofferungsarbeiten sind massenmäßig entsprechend der Einbaustärken der Beläge und des Oberbodens in dieser Position enthalten!
Mengennachweis erfolgt über Lieferscheine und Gegenrechnung über die Höhenprofile.
Menge: 10,000 t

##### 2.1.3 Starkstromanlagen

**2.1.3.10 Graben für Elektroleitung**
Katalog-Nr. 003.005.0010
Graben für Elektroleitung ausheben und nach Verlegung der Kabel wieder lagenweise verfüllen und verdichten bzw. in Wegebereichen mit gesondert zu lieferndem Frostschutzkies 0/32 mm verfüllen und lagenweise verdichten (Verformungsmodul EV2 mind. 45 MN/m²).
Homogenbereich: Ia, BM-F3, Z 2
Tiefe: 80 cm
Breite: 40 cm
Das Kabel bzw. die Leitungen sind 20 cm stark mit Sand 0/2 zu umhüllen, und mit einem Warnband abzudecken. Das Verlegen der Leitung (nach Abstimmung mit Elektriker) ist in den EP einzukalkulieren.
Verdrängte Bodenmassen: Einbau im Gelände.

Einschließlich aller Leistungen und Zulieferungen (wie Lieferung Sand 0/2 und Warnband). Die Lieferung der Elektroleitung erfolgt zu einem späteren Zeitpunkt.
Menge: 20,000 m³

**2.1.3.20 Kabelschutzrohr**
Katalog-Nr. 003.005.0070
Kabelschutzrohr mit Muffe als Schutz- oder Leerrohr für die Erdverlegung. Stangenrohr in Verbundrohrbauweise (außen gewellt, innen glatt) mit Innenrohr und innenliegendem Zugdraht in vorh. Gräben fachgerecht verlegen.
- Material PE-HD
- Nennweiten DN 100
- Fertigung und Prüfung gemäß DIN EN 61386-24
- Druckfestigkeitsklasse 450
- halogenfrei
Einschließlich aller Zulieferungen, Verlege- und Anschlußarbeiten.
Menge: 65,000 m

**2.1.3.30 Erstellen von Bestandsunterlagen Elektro**
Katalog-Nr. 003.005.0220
Erstellen von Bestandsunterlagen für die Elektroleitungen.
Genaues Einmessen der verlegten Leitung in einem
Lageplan mit genauer Vermaßung der Lage der Leitungen
bezogen auf die Parzellengrenzen/ Gebäude sowie die Höhenlage der Leitungen.
Menge: 1,000 psch

##### 2.1.4 Entwässerung

**2.1.4.10 Saugdrainage DN 100**
Saugdrainage in Längsrichtung des Soccercourts herstellen incl. Grabenaushub T = 0,30 – 0,50 m (ab Erdplanum), B = bis 30 cm, im geplanten Gefälle ca. 0,5 %, Bodenklasse 3 - 5 (DIN 18300 alt) | Homogenbereiche I + II (DIN 18330 neu).
Einlegen eines gelochten Kunststoffrohres (Vollsickerrohr) DN 100 mm, einschl. Verbindungsmuffen.
Einbau in Sickerstrang auf das vorbereitete und entsprechend des in der rohrstatischen Berechnung nach ATV A-127 festgelegten Verdichtungsgrades DPr verdichteten Rohrauflagers verlegen.
Einschl. Abfuhr des überschüssigen Bodens.
Menge: 55,000 m

**2.1.4.20 Sammlerdrainage DN 150**
Sammlerdrainage bis zum vorh. Anschluß herstellen incl. Grabenaushub T = 0,30 m bis 1,20 m (ab Erdplanum), B= bis 0,50m, Bodenklasse 3 - 5 (DIN 18300 alt) | Homogenbereiche I + II (DIN 18330 neu),
Einlegen eines PVC-Drainrohr DN 150 mit Fliesrinne, einschl. Verbindungsmuffen.
Einbau in Sickerstrang, im geplanten Gefälle. ca. 0,5 % zum Anschluß, auf das vorbereitete und entsprechend des in der rohrstatischen Berechnung nach ATV A-127 festgelegten Verdichtungsgrades DPr verdichteten Rohrauflagers verlegen.
Einschl. Abfuhr des überschüssigen Bodens.
Menge: 20,000 m

**2.1.4.30 Anschlüsse der Saugdrainagen**
Anschlüsse der Saugdrainagen an den Sammler herstellen mit Anschlussstücken.
Menge: 3,000 St

**2.1.4.40 Drainageschotter Körnung 0,06/32**
Drainageschotter Körnung 0,06/32 als Sickerschicht entsprechend DIN 18035 T3 i.V.m. DIN 13242 beidseitig der Sickerrohrleitung und bis in eine Höhe von 0,30 m über Rohrscheitel in Lagen bis zu 0,30 m anschütten und von Hand oder mit leichtem Gerät (siehe ATV A-127) entsprechend der in der rohrstatischen Berechnung zugrunde gelegten Lagerungsdichte (Mindestanforderungen für den Verdichtungsgrad DPr von Bodenarten im Untergrund und Unterbau von Straßen- siehe ZTVA-StB 97) verdichten. Weitere Schüttung des Kieses bis leicht über Niveau Erdplanum setzungsfrei einbauen.
Die Wasserduchlässigkeit ist nach DIN 18035 T5 einzuhalten.
Eine Eignungsprüfung ist vorzulegen.
Menge: 50,000 t

**2.1.4.50 Spülschacht DN 400**
Spülschacht DN 400 aus PVC-U, komplett liefern u. einbauen, einschl. Erdarbeiten. Boden in Beton versetzen. Der Arbeitsraum ist setzungsfrei zu verfüllen.
Schacht komplett mit Spannring, Anschlüssen ohne Sandfang, Blindstück, Reduzierung auf Teilsickerrohr DN entspr. Drainageleitung u. Gussabdeckung Kl. B, inkl. allen Anschlüssen.
Schachttiefe T = bis 1,50 m O.K. Deckel bis Rohrsohle.
Menge: 3,000 St

**2.1.4.60 Anschluß an Entwässerungssystem**
Anschluß an vorhandenen Sammlerdränage des Kleinspielfeldes herstellen, DN 150 mm. Hierzu sind ca. 6 m² Betonpflaster des Weges aufzunehmen und nach Anschluß wiederzuverlegen. Zudem ist die Dränage im Leitungsgraben ca. 4 m vom neuen Sammler zum Vorhandenen zu führen.
Menge: 1,000 psch

##### 2.1.5 Befestigte Flächen

**2.1.5.10 Feinplanum**
Katalog-Nr. 005.010.0030
Feinplanum im Auf- und Abtrag gem. ZTVE StB, mit unterschiedlichem Quergefälle lt. Plan in einer Genauigkeit von +/- 1 cm herstellen. Flächen mittels Vibrationsplatte oder statischer Walze verdichten. Verformungsmodul EV2 mind. 45 MN/m². Verdichtungsgrad bei nicht bindigen Böden mind. DPr 100%, bei bindigen Böden 97 %. In Teilbereichen muss Handarbeit einkalkuliert werden.
Menge: 315,000 m²

**2.1.5.20 Mineralgemisch Ergänzung aus vorh. Material**
Katalog-Nr. 005.010.0280
Vorhandenes Tragschichtmaterial als Tragschicht-Ergänzung für die befahrbare Flächen einbauen und verdichten, Verdichtungsgrad DPr 103 %, Verformungsmodul EV 2 mind. 120 MN/m², Abrechnung nach Lieferschein und Aufmaß, Einbaudicke (gesamt) in verdichtetem Zustand: mind. ca. 40 cm.
Menge: 90,000 t

**2.1.5.30 Mineralgemisch 0/32**
Katalog-Nr. 005.010.0280
Mineralgemisch 0/32 mm als Tragschicht-Ergänzung für die Wege und die befahrbaren Flächen liefern, einbauen und verdichten, Verdichtungsgrad DPr 103 %, Verformungsmodul EV 2 mind. 120 MN/m², Abrechnung nach Lieferschein und Aufmaß.
Menge: 15,000 t

**2.1.5.40 Lastplattendruckversuche**
Lastplattendruckversuche nach Aufforderung durch die Vertretung des AG gem. DIN 18134 durchführen.
Ausführung durch ein zugelassenes Institut für Bodenmechanik. Stellung eines Gegengewichtes, (LKW oder ähnliches) einschließlich der Bedienung zur Ausführung der Lastplattendruckversuche. Die Prüfungen werden, zur Kontrolle der Tragfähigkeit des Unterbaus, durch einen vom Unternehmer zu beauftragenden Sachverständigen, in Anwesendheit eines Vertreters des AG durchgeführt. Sie stellen die Entscheidungsgrundlage zur Verdickung des Unterbaues dar. Weitere Druckversuche werden auch auf der Tragschicht durchgeführt. Einschließlich aller Nebenleistungen (wie Vorbereiten der Prüfpunkte). Prüfzeugnisse sind 2-fach vorzulegen.
Menge: 1,000 St

**2.1.5.50 Tiefbordsteine 8/30**
Katalog-Nr. 005.010.0770
Tiefbordsteine 8/30 cm, in 15 cm Beton C 12/15 X0 versetzen, einschl. rückwärtigem Betonkeil 10 cm stark, Oberkante abgeschrägt + 15 cm unter Oberkante abschließend. Einschließlich aller Zulieferungen und Schneiden der notwendigen Passstücke mit Diamantblatt.
Menge: 75,000 m

**2.1.5.60 Steinschnitte**
Katalog-Nr. 005.010.1470
Steinschnitte im Bereich von Rollschichten und Einfassungen, sowie an Einbauten und Begrenzungen mit Diamanttrennscheibe herstellen.
Menge: 5,000 m

**2.1.5.70 Asphalttragschicht herstellen**
Asphalttragschicht aus AC 16 T S in Verkehrsflächen der Belastungsklasse Bk 10 herstellen. .
Einbaudicke = 10cm .
Bindemittel = 50/70
Anlieferung des Asphaltmischguts in thermoisolierten
Transportbehältern und Einbau mit Beschicker .
Menge: 295,000 m²

**2.1.5.80 Asphalttragschicht im Handeinbau**
Asphalttragschicht aus AC 16 T S in Verkehrsflächen der Belastungsklasse Bk 10 in Handeinbau herstellen. .
Einbaudicke = 6 bis 10cm .
Bindemittel = 50/70
Anlieferung des Asphaltmischguts in thermoisolierten
Transportbehältern und Einbau mit Beschicker .
Menge: 5,000 m²

**2.1.5.90 Bitumendichtungsband**
Katalog-Nr. 005.010.0370
Anschluss an bestehende Asphaltdeckschicht oder Bauteil in der Dicke der Asphaltdeckschicht mit Fugenband herstellen.
Schnittflächen gemäß ZTV A - StB neuste Fassung
behandeln.
Quer- / Längsfuge.
Breite des Fugenbandes = 40 mm.
Dicke des Fugenbandes = 10 mm.

Einschl. aller erforderlichen Zulieferungen und Nebenleistungen in fertiger Arbeit herstellen.
Menge: 28,000 m

**2.1.5.100 Bitumenemulsion "Deckschicht" aufsprühen**
Katalog-Nr. 003.010.0280
Bitumenemulsion zur Herstellung des Schichtenverbundes
vor Einbau der Asphaltdeckschicht aufsprühen.
Auf Verkehrsflächen der Belastungsklassen Bk 0,3.
Unterlage = Asphaltbefestigung.
Mit Rampenspritzgerät .
Bindemittel = C 60 BP 4 - S .
Bindemittelmenge 250 bis 350 g / m²
Die angrenzenden Flächen aus Pflaster sowie Bord- und
Rinnensteinen müssen geschützt werden und dürfen nicht mit Haftkleber verschmutzt werden. Die Schutzmassnahmen z.B. mit Sand etc. sind in EP einzurechnen.
Menge: 295,000 m²

**2.1.5.110 Asphaltdeckschicht herstellen**
Asphaltbeton-Deckschicht AC 8 DN in Verkehrsflächen der Belastungsklasse Bk 0,3 (Wohnwege) herstellen.
Einbaudicke = 4 cm
Bindemittel = 50/70
Anlieferung des Asphaltmischguts in thermoisolierten
Transportbehältern und Einbau mit Beschicker.
Menge: 295,000 m²

**2.1.5.120 Markierung "Querungsfläche"**
Katalog-Nr. 003.010.1230
Markierung der Querung an Baumrondell auf vorhandener Asphaltdeckschicht in weiß (RAL 9016) im Sprühverfahren herstellen.

Die Markierungen sind mit einer Linienbreite von 10 cm auszuführen (Abstand zwischen Linien: 50 cm). Zur Ausführung ist ein geeignetes Markierungsgerät mit Sprühbehälter zu verwenden. Die Markierung ist gleichmäßig, scharfkantig und deckend aufzubringen. Die verwendete Markierungsfarbe muss für Asphaltflächen geeignet sowie dauerhaft, witterungsbeständig, abriebfest und widerstandsfähig gegen mechanische Beanspruchung sein.

Vor Beginn der Markierungsarbeiten ist die vorhandene Asphaltfläche im Bereich der Markierung gründlich zu reinigen (z. B. von Staub, Schmutz, losen Bestandteilen, Öl- oder sonstigen haftungsmindernden Stoffen), sodass eine einwandfreie Haftung der Markierungsfarbe gewährleistet ist.

Alle erforderlichen Materialien, Geräte, Nebenarbeiten sowie das Reinigen der Fläche sind in den Einheitspreis einzukalkulieren.

Unmittelbar nach dem Aufbringen der Farbe ist die Markierung auf ihre Haftfähigkeit zu überprüfen.
Menge: 320,000 m

##### 2.1.6 Kunststoffsportfläche

*Hinweis: Kunststoffflächen auf Sportanlagen*
Für die Kunststoffflächen auf Sportanlagen im Freien gilt DIN EN 14877_2013 sowie die DIN 18035-6:2021-08.

Für den angebotenen Kunststoffbelag sind gem. RAL-GZ 943/1:2014 oder gleichwertig die Eignung sowie die Umweltverträglichkeit auf der Grundlage der Stoffkennwerte und der beschreibenden Merkmale nachzuweisen. Der Nachweis über die Qualitätsüberwachung erfolgt gem. RAL-GZ 943/1:2014 oder gleichwertig. Art und Umfang richten sich nach den Überwachungsbestimmungen nach RAL-GZ 943/1:2014 oder gleichwertig. Für die Eignungsprüfungen, Erst- und Regelüberwachung werden nur akreddititerte Prüflaboratorien nach EN ISO 17025 und mit entsprechender EN ISO 17025-Registrierungsnummer anerkannt. Der Prüfbericht über die Eignungsprüfung und der Nachweis über die Qualitätsüberwachung sind dem Angebot beizulegen.

**2.1.6.10 Planum gem. DIN 18035 Teil 6+7 herstellen**
Planum gem. DIN 18035 Teil 6+7 herstellen, vorh. Gefälle im Bereich des späteren Minisoccerfeldes wiedergeben gem. Absteck- und Höhenplan

- Nennhöhenabweichung: max. 30 mm
- Ebenheit: Stichmaß max. 30 mm bei 4 m Messpunktabstand
- Verdichtungsgrad: mind. 97 % DPr
- Verformungsmodul: Ev2 mind. 45 N/qmm, Ev2 : Ev1
max. 2,5
Menge: 270,000 m²

**2.1.6.20 Ungebundene Tragschicht gem. DIN 18035 Teil 6+7**
Ungebundene Tragschicht im Bereich der Spielfelder, Segmente und Laufbahnen gem. DIN 18035 Teil 6 + 7 liefern, profilgerecht einbauen und verdichten.

- Material: kornabgestuftes Hartstein-Mineralgemisch
- Körnung: 5/32 mm Massenanteil an Bestandteilen
d<0,063 mm max. 7 % im eingebauten Zustand
- Wasserschluckwert: mind. 0,02 cm/s
- Schichtdicke: max. ca. 20 cm nach Verdichtung angenommen
- Verdichtungsgrad: mind. 100 % DPr
- Tragfähigkeit: Ev2 mind. 60 MN/qm
- Nennhöhenabweichung: max. 15 mm
- Ebenheit: Stichmaß max. 10 mm bei 4 m Messpunktabstand
Materialverbrauch auf Lieferscheinnachweis
Menge: 60,000 t

**2.1.6.30 Lastplattendruckversuche**
Lastplattendruckversuche nach Aufforderung durch die Vertretung des AG gem. DIN 18134 durchführen.
Ausführung durch ein zugelassenes Institut für Bodenmechanik. Stellung eines Gegengewichtes, (LKW oder ähnliches) einschließlich der Bedienung zur Ausführung der Lastplattendruckversuche. Die Prüfungen werden, zur Kontrolle der Tragfähigkeit des Unterbaus, durch einen vom Unternehmer zu beauftragenden Sachverständigen, in Anwesendheit eines Vertreters des AG durchgeführt. Sie stellen die Entscheidungsgrundlage zur Verdickung des Unterbaues dar. Weitere Druckversuche werden auch auf der Tragschicht durchgeführt. Einschließlich aller Nebenleistungen (wie Vorbereiten der Prüfpunkte). Prüfzeugnisse sind 2-fach vorzulegen.
Menge: 2,000 St

**2.1.6.40 Betontiefbordsteine für Platzeinfassung**
Tiefbordsteine aus Beton, 8/20/100 cm, mit geradem Kopf, eine Seite gefast, und höhen- und fluchtgerecht mit Beton C 20/25 XC0 versetzen; 20 cm stark, 30 cm breit einschl. Rückenstütze beidseitig bis halbe Steinhöhe.
Einbau: engfugig, ca. 20 mm über Fertighöhe ET Decke gefaste Kante zur Nebenfläche.
Menge: 75,000 m

**2.1.6.50 Einlagige, gebundene, wasserdurchlässige Tragschicht**
Einlagige, gebundene Tragschicht im Bereich des Kleinspielfeldes, wasserdurchlässig, mit erhöhten Anforderungen gem. DIN 18035 Teil 6 + 7 liefern, profilgerecht einbauen und verdichten.

- Bezeichnung Schicht: PA8
- Bindemittelart: 70/100
- EInbaudicke: ca. 65 mm
- Wasserdurchlässigkeit: Wasserinfiltratonsrate >= 360 mm/h
- Gefälle: max. 1%
- Randeinfassung: Grenzabmaße von Nennhöhe +- 5mm, jedoch auf 1 m Länge nur +- 2 mm
- Ebenheit: Stichmaße als Grenzwert bei Messpunktabstand gem DIN 18035-6
Fläche ca. 270 m²

Materialverbrauch auf Lieferscheinnachweis
Menge: 60,000 t

**2.1.6.60 Verkrallungsnut**
Verkrallungsnut für eine kraftschlüssige Verbindung des Kunststoffbelages zum Kantenstein fachgerecht herstellen, Breite: 5,0 cm Tiefe: 3,0 cm
Menge: 75,000 m

**2.1.6.70 Abkleben mit Klebeband**
Umlaufende Kantensteine und Rinnen mit Klebeband vor Verschmutzung durch Kunststoffmasse schützen, einschl. entfernen des Bandes nach dem Kunststoffeinbau.
Menge: 75,000 m

**2.1.6.80 Reinigung Asphalttragschicht**
Reinigung der bituminösen Tragschicht im Bereich des Kleinspielfeldes.
Verfahren: Hochdrucknassreinigung ohne chem. Mittel
Anforderung: Oberflächenreinigung
Gerät: Polymobil, Arbeitsbreite ca. 150 cm

Wasserbereitstellung und Entsorgung erfolgt bauseits.
Menge: 270,000 m²

**2.1.6.90 Bitumenhaftbrücke**
Haftbrücke auf Bitumenbasis auf gereinigten untergrund liefern und fachgerecht aufbringen.
Auftragsmenge ca. 200 gr/m².
Menge: 270,000 m²

**2.1.6.100 Kunststoffbelag Multifunktionsspielfeld, schüttbeschichtet**
Kunststoffbelag, schüttbeschichtet, Normtyp C, gemäß
DIN V 18035-6, wasserdurchlässig, in einer Gesamtdicke von ca. 13 mm, Farbe ziegelrot, liefern und fachgerecht einbauen. Aufbau wie folgt:

1. Oberschicht: EPDM-Gummigranulat/-fasern und Polyurethan geschüttet, aromatisches Bindemittel, Dicke: ca. 13 mm, Farbe: ziegelrot
2. Oberfläche: umhülltes Granulat, flachgelagert

Für den angebotenen Kunststoffbelag sind gemäß DIN
V 18035-6, die Eignungsprüfung nach Abs. 5.4.1 für alle Anforderungen nach Tabelle 4 und Abs. 4.7 (Umweltverträglichkeit) auf der Grundlage der Stoffkennwerte nach Tab. 7 und der bescheibenden Merkmale nach Tab. 8 nachzuweisen. Der Nachweis über die Qualitätsüberwachung erfolgt nach DIN V 18035-6 Abs. 5.4.3 . Art und Umfang richten sich nach den Überwachungsbestimmungen ( RAL-GZ 943/1, Anlagen 1-6 oder gleichwertig) Für die Eignungsprüfungen, Erst-und Regelüberwachung werden nur akkreditierte Prüflaboratorien nach DIN EN ISO 17025 anerkannt. Der Prüfbericht über die Eignungsprüfung und der Nachweis über die Qualitätsüberwachung sind mit dem Angebot vorzulegen.

Angebotenes Produkt: '..............................................'

1. Eignungsprüfung nach DIN V 18035-6, Abs. 5.5.1. und 5.4.1.

Prüflabor: '..............................................'

Prüfzeugnissnummer: '..............................................'

Datum: '..............................................'

2. Umweltverträglichkeitsprüfung nach DIN V 18035-6, Abs. 4.7 und Tabelle 6

Prüflabor: '..............................................'

Prüfzeugnissnummer: '..............................................'

Datum: '..............................................'

3. Gütenachweis gemäß DIN V 18035-6, Abs.5.4.3

Prüflabor: '..............................................'

Prüfzeugnissnummer: '..............................................'

Datum: '..............................................'

4. Zum Nachweis für die Eignung des Bewerbers/ Bieters (Fachkunde und Leistungsfähigkeit im eigenen Betrieb, sowie Zuverlässigkeit) für die ausgeschriebenen Bauleistungen wird eine gültige Eintragung in die allgemein zugängliche Liste (www.pq-verein.de) des Vereins für Präqualifikation von Bauunternehmen e.V. (Präqualifikationsverzeichnis) verlangt.

Angabe der Registrierungsnummer: '..............................................'
Menge: 270,000 m²

**2.1.6.110 Linierung Fußball**
Einmessen und Aufbringen der erforderlichen Linierung auf dem Kleinspielfeld  für "Fußball" (Normgröße), 5 cm breit, aus wetterfesten Spezialmarkierungsfarben in vorschriftsmäßigen Farbtönen (weiß). Die Abrechnung erfolgt gem. den vorgegebenen Normgrößen pro Spielfeld.
Strichbreiten und Farbgebung entsprechend den Vorschriften.
Menge: 1,000 St

**2.1.6.120 Linierung Basketball**
Einmessen und Aufbringen der erforderlichen Linierung auf dem Kleinspielfeld für "Basketball" (Normgröße), 5 cm breit, aus wetterfesten Spezialmarkierungsfarben in vorschriftsmäßigen Farbtönen (gelb). Die Abrechnung erfolgt gem. den vorgegebenen Normgrößen pro Spielfeld.
Strichbreiten und Farbgebung entsprechend den Vorschriften.
Menge: 1,000 St

##### 2.1.7 Einfriedung

**2.1.7.10 Spielfeldbande, Ballfang Stirnseite**
Bandenspielfeld 13 x 20m, in Bodenhülsen, Ballfang an der Stirnseite 3,00m über Bande mit Doppelstabmatten, Fußballtore als Rohrgitterkonstruktion 3x2m mit seitlicher Zugangstür und Basketballaufsatz, liefern und einbauen.
TÜV Zertifiziert nach DIN EN 15312

Minisoccerfeld 13 x 20 m bestehende aus:

- 60 m Bandenelemente mit Pfosten

Bandenelemente aus stahlummantelten Hartschaum- Sandwichplatten, liefern und höhen-, lot- und fluchtgerecht herstellen, umlaufend, 40 mm stark. Stahlblech,feuenrverzinkt, 0,75 mm stark und weiß/grau mit Polyesterlack 25my beschichtet, umlaufende Einfassung der Bandenelemente mit Aluminium U-Profilen, Bandenelemente mit umlaufendem Handlauf aus
Aluminium-Profil 50/50 mm, Wandstärke 3 mm mit abgerundeten Kanten. Schalldämmende Sandwichplatten schwimmend in Aluminium-Führungsnut gelagert.
Höhe Bande über OK Gelände / Einfassung: 1030 mm.
Pfosten und Holme aus Stahl, feuerverzinkt nach DIN EN ISO 1461.
Alle Verbindungselemente sind mittels eines witterungsbeständigen PE-Schaumstoffbandes gegen Vibrationen und Schwingungsübertragungen gedämmt.

Pfosten aus Aluminium-Quadratprofilen 80/80 mm, Wandstärke ca. 3 mm, mit abgerundeten Kanten
Aufgeschweißte U-Aufnahmen, Pfosten in Hülsen stehend inkl. Lieferung aller Bodenhülsen
Pfostenlänge (Längsseite Spielfeld): ca. 1,0 m
Pfostenlänge (Stirnseite Spielfeld): ca. 3,0 m
Pfostenabstand: max. 2,50m

- 26 m Quertraverse

Aluminium-Quertraversen 50 x 50 mm mit eingelassener Netzaufhängung, eingeschraubt zwischen den
Ballfangpfosten im oberen Bereich als Stabilisierung des Bandenspielfelds.
inkl. 12 St. U-Aufnahme Aluminiumpfosten für Quertraverse

- 26 St. Einzelfundamente für Einbauten

Köcherfundamente für Pfosten der Höhe 500cm, aus Ortbeton C20/25, Breite ca. 60-60cm, Tiefe ca. 70-
120cm,
einschl. Aussparung/ Köcher, Durchmesser 30cm
Ausführung gemäß Herstellerangaben
Für Pfosten aus Aluminium-Quadratprofilen 80/80 mm,
Pfostenlänge: ca. 5,30 m
Pfostenabstand: max. 5,00 / 2,50m
Standpfosten dienen gleichzeitig als Ballfangpfosten.

- 2 St. Bandenspielfeldtore:

Alu-Bandenspielfeldtore 3,00 x 2,00 m, mit seitlicher Tür, im Standard rechts vom Torwart, mit Arretierung,
Rück- & Seitenwände (inkl. Tür) aus Ø 40mm Aluminium Rundrohren. Die Rundrohre sind in den Querrohren
eingelassen und vollverschweißt. Torrahmen aus 120 x 100 mm Ovalprofil mit innenliegenden Eckverstärkern.
Obere Auslage 100 cm, untere Auslage 100 cm. Strebenabstand nach DIN EN 1176-1

Die Torpfosten sind als verlängerte Variante auszubilden und ein Zusatzrahmen aus 2 Zusatzpfosten inkl. Mittelpfosten und Auflagerahmen auf Torlatte zu integrieren, sodass die Doppelstabmatten montiert werden können. Befestigungsmaterial ist inbegriffen.

- 2 St. Basketballaufsatz

aus Aluminium, Aufsatz vollverschweißt. Zielbrett ca. 120 x 90 cm, Basketballkorn feuerverzinkt und pulverbeschichtet, Farbe: orange, inkl. Nylonnetz 5 mm, über Bandenspielfeldtor gem. Herstellerangaben zu montieren.

- 12 St. Ballfangnetz Doppelstabgittermatten 2,03 m hoch:

Ballfangnetze aus verzinkte Doppelstabgittermatten an vorbeschriebene Pfosten montieren
Nutzlänge: 2500 mm
Gesamthöhe Doppelstabgittermatten: 2,03m
Maschenweite: 50/200 mm
Stabdurchmesser: 8/8/6 mm
Die Stäbe sind an den Kreuzungspunkten voll zu verschweißen. Anschlüsse oben, mittig und unten bündig
mit waagrechten Stäben, keine überstehenden Stabenden. Die Doppelstabmatten werden an den Stoß
stellen mit Klammern verbunden.

- 8 St. Ballfangnetz Doppelstabgittermatten 1,03 m hoch:

Ballfangnetze aus verzinkte Doppelstabgittermatten an vorbeschriebene Pfosten montieren
Nutzlänge: 2500 mm
Gesamthöhe Doppelstabgittermatten: 1,03m
Maschenweite: 50/200 mm
Stabdurchmesser: 8/8/6 mm
Die Stäbe sind an den Kreuzungspunkten voll zu verschweißen. Anschlüsse oben, mittig und unten bündig
mit waagrechten Stäben, keine überstehenden Stabenden. Die Doppelstabmatten werden an den Stoß
stellen mit Klammern verbunden.

- Montage:

Montage der Bandenelemente zur Spielfeldseite, mit schalldämmenden Trennwandband zwischen
Bandenelement und Einfassung.
Die Pfosten sind höhen-, lot- und fluchtgerecht zu versetzen.
Verbindungselemente aus hochfestem Aluminium- Präzisionsformteilen, Befestigungsteile aus Aluminium
bzw. Edelstahl. Alle Verbindungen und Schrauben sind dauerhaft gegen Lösen zu sichern.
Bandenspielfeld liefern und nach Herstellerangaben und Fundamentplan aufstellen und montieren.
Menge: 1,000 psch

##### 2.1.8 Stundenlohnarbeiten

**2.1.8.10 Vorarbeiter oder Polier**
Katalog-Nr. 005.022.0030
Menge: 4,000 h

**2.1.8.20 Facharbeiter**
Katalog-Nr. 005.022.0040
Menge: 7,000 h

**2.1.8.30 Arbeiter/ Bauhelfer**
Katalog-Nr. 005.022.0050
Menge: 7,000 h

**2.1.8.40 LKW zGG 7,5 t, einschl. Fahrer**
Katalog-Nr. 005.022.0090
Menge: 2,000 h

**2.1.8.50 LKW zGG bis 24 t einschl. Fahrer**
Katalog-Nr. 005.022.0100
LKW zGG bis 24 t (zwei-/ Dreiachser, Allrandantrieb), einschl. Fahrer
Menge: 1,000 h

**2.1.8.60 Radlader bis 10 t**
Radlader Betriebsgewicht bis 10 t, mit Bedienung.
Menge: 1,000 h

**2.1.8.70 Bagger bis 20 t**
Bagger Betriebsgewicht bis 20 t, mit Bedienung.
Menge: 1,000 h

**2.1.8.80 Kompaktlader oder Minibagger**
Katalog-Nr. 005.022.0160
Kompaktlader oder Minibagger Betriebsgewicht bis 5 t, mit Bedienung.
Menge: 2,000 h

**2.1.8.90 Verdichtungsgerät (Rüttelplatte, Grabenstampfer, Rammax, usw.)**
Katalog-Nr. 005.022.0180
Verdichtungsgerät (Rüttelplatte, Grabenstampfer, Rammax) mit Bedienung.
Menge: 0,500 h

**2.1.8.100 Kompressor mit Aufbruchhammer**
Katalog-Nr. 005.022.0150
Kompressor 4,5 - 5,5 m³/ min., mit einem Aufbruchhammer (20 kg mit Flach und Spitzmeisel), einschl. mit Bedienung.
Menge: 0,500 l

**2.1.8.110 Nassschneidetisch mit Diamantblatt**
Katalog-Nr. 005.022.0190
Nassschneidetisch mit Diamantblatt, mit Bedienung.
Menge: 0,500 h

**2.1.8.120 Motorflex**
Katalog-Nr. 005.022.0200
Motorflex mit Diamantblatt und Wasseranschluss, mit Bedienung (Schnitt darf nur unter Wasserzugabe erfolgen - Staubentwicklung ist unbedingt zu vermeiden!).
Menge: 0,500 h

**2.1.8.130 Kleingerät**
Katalog-Nr. 005.022.0250
Kleingerät (z. B. Motorsäge, Motorheckenschere, Freischneider, Laubblasgerät, usw.), mit Bedienung.
Menge: 0,500 h

##### 2.1.9 Material- und Ensorgungskosten

**2.1.9.10 Schutt trennen, entsorgen**
Katalog-Nr. 003.023.0080
Schutt und Unrat (u.a. der Fremdgewerke wie Verpackungsmaterialien, Plastik und sonstigen bauseitigen Bauschutt usw.) zusammentragen, trennen, laden und einer öffentlich zugelassenen Deponie zuführen. Die Deponiegebühren übernimmt der AN. Der AN hat die Entsorgungsstelle/ Deponie anzugeben und die geordnete Entsorgung nachzuweisen.
Menge: 4,000 m³

**2.1.9.20 Brechsand/Splitt Gemisch 0/5 - 0/8**
Brechsand-Splitt-Gemisch Körnung 0/5 liefern, Abrechnung auf Wiegeschein.
Menge: 1,000 t

**2.1.9.30 Beton C 20/25 X0**
Beton C 20/25 X0 liefern
Menge: 2,000 m³

*Hinweis: Berücksichtigung der Mitteilungen der LAGA (Bund/Länder-Arbeitsgemeinschaft Abfall):*
Berücksichtigung der Mitteilungen der LAGA (Bund/Länder-Arbeitsgemeinschaft Abfall):
Die Abfalltechnische Analytik des Baugrundgutachters und die Wartezeit zur Vorlage der Analytik (ca. 5-6 Tage) sowie die daraus resultierenden, baustellenlogistischen Abläufe sind in die Einheitspreise der nachfolgenden "Entsorgungspositionen" einzukalkulieren.

**2.1.9.40 Durchführung einer Beprobung**
Katalog-Nr. 005.023.0150
Durchführung einer Beprobung zur Ermittlung von Charakteristika der Abfuhrmasse gemäß ihrer umwelthygienischen Einstufung nach LAGA-Tabelle.
Menge: 1,000 St
